# Batería

- Propiedad del archivo: CYPE Ingenieros S.A.
- Formato: FIEBDC-3/2016
- Programa: Generador de precios de la construcción. CYPE Ingenieros, S.A.
- Fecha: 25/10/2024
- Ámbito geográfico: Panamá
- Divisa: USD
- Costes indirectos: 3 %
- Gastos generales: 13 %
- Beneficio industrial: 6 %
- IVA: 13 %

## I Instalaciones

### ID Seguridad

#### IDN Baterías

**IDN010** Ud Batería.
Batería recargable de plomo-ácido de 12 V y 7 Ah, de 151x91x65 mm.
Incluye: Colocación de la batería. Conexionado y comprobación de su correcto funcionamiento.
Criterio de medición de proyecto: Número de unidades previstas, según documentación gráfica de Proyecto.
Criterio de medición de obra: Se medirá el número de unidades realmente ejecutadas según especificaciones de Proyecto.

| Código | Ud | Descripción | Rendimiento | Precio | Importe |
|---|---|---|---|---|---|
| mt41ing120d | Ud | Batería recargable de plomo-ácido de 12 V y 7 Ah, de 151x91x65 mm. (material) | 1 | 34.87 | 34.870 |
| mo006 | h | Instalador de equipos y redes de seguridad. (mano de obra) | 0.02 | 18.33 | 0.367 |
| mo105 | h | Principiante de instalador de equipos y redes de seguridad. (mano de obra) | 0.02 | 11.42 | 0.228 |
| % | % | Herramientas | 2 % | 35.465 | 0.709 |
|  |  | Costes directos |  |  | 36.174 |
