# Acumulador de energía eléctrica

- Propiedad del archivo: CYPE Ingenieros S.A.
- Formato: FIEBDC-3/2016
- Programa: Generador de precios de la construcción. CYPE Ingenieros, S.A.
- Fecha: 27/05/2024
- Ámbito geográfico: Panamá
- Divisa: USD
- Costes indirectos: 3 %
- Gastos generales: 13 %
- Beneficio industrial: 6 %
- IVA: 13 %

## I Instalaciones

### IE Eléctricas

#### IEF Solar fotovoltaica

**IEF030** Ud Acumulador de energía eléctrica.
Batería de litio-ferrofosfato (LiFePO4), tensión nominal 35,2 V, capacidad nominal de descarga 76,8 Ah, más de 5000 ciclos con una profundidad de descarga (DoD) del 80%, dimensiones 435x250x175 mm, peso 25 kg, posibilidad de conexión de hasta 8 baterías en paralelo, con sistema BMS y display para visualización del estado de carga. Incluso accesorios necesarios para su correcta instalación.
Incluye: Montaje, fijación y nivelación. Conexionado y comprobación de su correcto funcionamiento.
Criterio de medición de proyecto: Número de unidades previstas, según documentación gráfica de Proyecto.
Criterio de medición de obra: Se medirá el número de unidades realmente ejecutadas según especificaciones de Proyecto.

| Código | Ud | Descripción | Rendimiento | Precio | Importe |
|---|---|---|---|---|---|
| mt35afg010vh | Ud | Batería de litio-ferrofosfato (LiFePO4), tensión nominal 35,2 V, capacidad nominal de descarga 76,8 Ah, más de 5000 ciclos con una profundidad de descarga (DoD) del 80%, dimensiones 435x250x175 mm, peso 25 kg, posibilidad de conexión de hasta 8 baterías en paralelo, con sistema BMS y display para visualización del estado de carga. (material) | 1 | 1943.86 | 1943.860 |
| mo003 | h | Instalador instalador electricista. (mano de obra) | 0.204 | 17.64 | 3.599 |
| mo102 | h | Principiante de instalador electricista. (mano de obra) | 0.204 | 10.99 | 2.242 |
| % | % | Herramientas | 2 % | 1949.701 | 38.994 |
|  |  | Costes directos |  |  | 1988.695 |
