# Toma de tierra con tres picas de acero cobreado de 2 m de longitud cada una

- Propiedad del archivo: CYPE INGENIEROS, S.A.
- Formato: FIEBDC-3/2002
- Ámbito geográfico: Panamá
- Costes indirectos: 3.00 %
- Gastos generales: 13.00 %
- Beneficio industrial: 6.00 %
- IVA: 13.00 %

**IEP021** Ud Toma de tierra con tres picas de acero cobreado de 2 m de longitud cada una.
Suministro e instalación de toma de tierra compuesta por tres picas de acero cobreado de 2 m de longitud cada una, hincadas en el terreno, unidas con cable conductor de cobre de 35 mm² de sección, formando un triángulo equilátero, conectadas a puente para comprobación, dentro de una caja eléctrica de registro de polipropileno de 30x30 cm. Incluso replanteo, excavación para la caja eléctrica de registro y el cable conductor que conecta los electrodos, hincado de los electrodos en el terreno, colocación de la caja eléctrica de registro, conexión de los electrodos con la línea de enlace mediante grapas abarcón, relleno con tierras de la propia excavación y aditivos para disminuir la resistividad del terreno y conexionado a la red de tierra mediante puente de comprobación. Totalmente montada, conexionada y probada por la empresa instaladora mediante las correspondientes pruebas de servicio (incluidas en este precio).
Incluye: Replanteo. Excavación. Hincado de las picas. Colocación de la caja eléctrica de registro. Conexión de los electrodos con la línea de enlace. Relleno de la zona excavada. Conexionado a la red de tierra. Realización de pruebas de servicio.
Criterio de medición de proyecto: Número de unidades previstas, según documentación gráfica de Proyecto.
Criterio de medición de obra: Se medirá el número de unidades realmente ejecutadas según especificaciones de Proyecto.

| Código | Ud | Descripción | Rendimiento | Precio | Importe |
|---|---|---|---|---|---|
| mt35tte010b | Ud | Electrodo para red de toma de tierra cobreado con 300 µm, fabricado en acero, de 15 mm de diámetro y 2 m de longitud. (material) | 3.000 | 23.72 | 71.16 |
| mt35ttc010b | m | Conductor de cobre desnudo, de 35 mm². (material) | 7.000 | 3.70 | 25.90 |
| mt35tta040 | Ud | Grapa abarcón para conexión de pica. (material) | 3.000 | 1.32 | 3.96 |
| mt35tta010 | Ud | Caja eléctrica de polipropileno para toma de tierra, de 300x300 mm, con tapa de registro. (material) | 1.000 | 97.52 | 97.52 |
| mt35tta030 | Ud | Puente para comprobación de puesta a tierra de la instalación eléctrica. (material) | 1.000 | 60.62 | 60.62 |
| mt35tta060 | Ud | Saco de 5 kg de sales minerales para la mejora de la conductividad de puestas a tierra. (material) | 1.000 | 4.61 | 4.61 |
| mt35www020 | Ud | Material auxiliar para instalaciones de toma de tierra. (material) | 1.000 | 1.52 | 1.52 |
| mq01ret020b | h | Retrocargadora sobre neumáticos, de 70 kW. (maquinaria) | 0.057 | 34.32 | 1.96 |
| mo003 | h | Instalador instalador electricista. (mano de obra) | 0.261 | 7.52 | 1.96 |
| mo102 | h | Principiante de instalador electricista. (mano de obra) | 0.261 | 4.59 | 1.20 |
| mo113 | h | Peón de albañilería. (mano de obra) | 0.025 | 4.41 | 0.11 |
| % | % | Herramientas | 2 % | 270.52 | 5.41 |
|  |  | Costes directos |  |  | 275.93 |
