# Tubería para instalación interior de gas

- Propiedad del archivo: CYPE Ingenieros S.A.
- Formato: FIEBDC-3/2016
- Programa: Generador de precios de la construcción. CYPE Ingenieros, S.A.
- Fecha: 27/05/2024
- Ámbito geográfico: Panamá
- Divisa: USD
- Costes indirectos: 3 %
- Gastos generales: 13 %
- Beneficio industrial: 6 %
- IVA: 13 %

## I Instalaciones

### IG Gases combustibles

#### IGI Instalación interior

**IGI005** m Tubería para instalación interior de gas.
Tubería, para instalación interior de gas, formada por tubo de cobre estirado en frío sin soldadura, diámetro D=10/12 mm y 1 mm de espesor. Instalación en superficie. Incluso material auxiliar para montaje y sujeción a la obra, accesorios y piezas especiales colocados mediante soldadura fuerte por capilaridad.
Incluye: Replanteo del recorrido de las tuberías. Colocación de tubos. Montaje, conexionado y comprobación de su correcto funcionamiento.
Criterio de medición de proyecto: Longitud medida según documentación gráfica de Proyecto.
Criterio de medición de obra: Se medirá la longitud realmente ejecutada según especificaciones de Proyecto.

| Código | Ud | Descripción | Rendimiento | Precio | Importe |
|---|---|---|---|---|---|
| mt43tco400a | Ud | Material auxiliar para montaje y sujeción a la obra de las tuberías de cobre estirado en frío sin soldadura, diámetro D=10/12 mm. (material) | 1 | 0.11 | 0.110 |
| mt43tco010ad | m | Tubo de cobre estirado en frío sin soldadura, diámetro D=10/12 mm y 1 mm de espesor, con el precio incrementado el 15% en concepto de accesorios y piezas especiales. (material) | 1 | 2.63 | 2.630 |
| mo010 | h | Gasfitero. (mano de obra) | 0.132 | 17.64 | 2.328 |
| mo109 | h | Principiante de gasfitero. (mano de obra) | 0.132 | 10.99 | 1.451 |
| % | % | Herramientas | 2 % | 6.519 | 0.130 |
|  |  | Costes directos |  |  | 6.649 |

Residuos:
- colocación: mt43tco010ad; factor de residuo 0.044

## Recursos

**mt43tco010ad** m Tubo de cobre estirado en frío sin soldadura
Datos técnicos: Coste energético 11.427 MJ; Emisión de CO2 0.220 kg; Código LER 17 04 01; Masa del elemento 0.31 kg; Volumen 0.000207 m3
