# Rociador decorativo

- Propiedad del archivo: CYPE Ingenieros S.A.
- Formato: FIEBDC-3/2016
- Programa: Generador de precios de la construcción. CYPE Ingenieros, S.A.
- Fecha: 27/05/2024
- Ámbito geográfico: Panamá
- Divisa: USD
- Costes indirectos: 3 %
- Gastos generales: 13 %
- Beneficio industrial: 6 %
- IVA: 13 %

## I Instalaciones

### IO Contra incendios

#### IOT Sistemas de extinción fijos

**IOT034** Ud Rociador decorativo.
Rociador automático colgante oculto, respuesta rápida con ampolla fusible de vidrio frágil de 2,5 mm de diámetro y disolución alcohólica de color rojo, rotura a 68°C, rotura a 68°C, de 1/2" DN 15 mm de diámetro de rosca, coeficiente de descarga K de 80 (métrico), presión de trabajo 12 bar, acabado lacado color negro, con embellecedor plano. Instalación empotrada. Incluso accesorios y piezas especiales para conexión a la red de distribución de agua.
Criterio de valoración económica: El precio no incluye las ayudas de albañilería para instalaciones.
Incluye: Replanteo. Montaje, conexionado y comprobación de su correcto funcionamiento.
Criterio de medición de proyecto: Número de unidades previstas, según documentación gráfica de Proyecto.
Criterio de medición de obra: Se medirá el número de unidades realmente ejecutadas según especificaciones de Proyecto.

| Código | Ud | Descripción | Rendimiento | Precio | Importe |
|---|---|---|---|---|---|
| mt41roc040c | Ud | Rociador automático colgante oculto, respuesta rápida con ampolla fusible de vidrio frágil de 2,5 mm de diámetro y disolución alcohólica de color rojo, rotura a 68°C, rotura a 68°C, de 1/2" DN 15 mm de diámetro de rosca, coeficiente de descarga K de 80 (métrico), presión de trabajo 12 bar, acabado lacado color negro. (material) | 1 | 35.08 | 35.080 |
| mt41roc041c | Ud | Embellecedor plano, acabado lacado color negro, para rociador automático de 1/2" DN 15 mm de diámetro de rosca. (material) | 1 | 3.8 | 3.800 |
| mt41roc500 | Ud | Accesorios y piezas especiales para conexión de rociador a red de distribución de agua. (material) | 1 | 3.78 | 3.780 |
| mo008 | h | Plomero. (mano de obra) | 0.255 | 17.64 | 4.498 |
| mo107 | h | Principiante de plomería. (mano de obra) | 0.255 | 10.99 | 2.802 |
| % | % | Herramientas | 2 % | 49.960 | 0.999 |
|  |  | Costes directos |  |  | 50.959 |
