# Canal oculto en zona intermedia del faldón

- Propiedad del archivo: CYPE Ingenieros S.A.
- Formato: FIEBDC-3/2016
- Programa: Generador de precios de la construcción. CYPE Ingenieros, S.A.
- Fecha: 27/05/2024
- Ámbito geográfico: Panamá
- Divisa: USD
- Costes indirectos: 3 %
- Gastos generales: 13 %
- Beneficio industrial: 6 %
- IVA: 13 %

## I Instalaciones

### IS Desagüe de aguas

#### ISC Canales

**ISC020** m Canal oculto en zona intermedia del faldón.
Formación de canal oculto situado en la zona intermedia del faldón para recogida de aguas de cubierta, mediante piezas preformadas de plancha de aluminio de 0,70 mm de espesor y 1250 mm de desarrollo y babero de plomo, con uniones soldadas, fijado con clavos sobre cajeado de ladrillo cerámico hueco doble, de 11,5 cm de espesor, recibido con mortero de cemento, confeccionado en obra, dosificación 1:6 y revestido en su superficie con una capa de emulsión asfáltica. Incluso piezas especiales.
Incluye: Limpieza y preparación de la superficie. Formación de cajeado de mampostería de ladrillo. Aplicación de una capa de emulsión asfáltica. Montaje. Ejecución de las uniones por soldadura. Conexionado y comprobación de su correcto funcionamiento.
Criterio de medición de proyecto: Longitud medida según documentación gráfica de Proyecto.
Criterio de medición de obra: Se medirá la longitud realmente ejecutada según especificaciones de Proyecto.

| Código | Ud | Descripción | Rendimiento | Precio | Importe |
|---|---|---|---|---|---|
| mt04lvc010c | Ud | Ladrillo cerámico hueco doble, para revestir, 24x11,5x9 cm, densidad 780 kg/m³. (material) | 33 | 0.4 | 13.200 |
| mt08aaa010a | m³ | Agua. (material) | 0.01 | 2 | 0.020 |
| mt01arg005a | t | Arena de cantera, para mortero preparado en obra. (material) | 0.078 | 23.51 | 1.834 |
| mt08cem000h | kg | Cemento gris en sacos. (material) | 12 | 0.19 | 2.280 |
| mt13val010a | m | Piezas preformadas de plancha de aluminio de 0,7 mm de espesor y 1250 mm de desarrollo, para formación de canal oculto en cubierta inclinada. (material) | 1.1 | 13.91 | 15.301 |
| mt13vap021a | Ud | Clavos de acero galvanizado de 3 mm de diámetro y 50 mm de longitud, con junta estanca de plomo, para fijación de piezas preformadas en canal oculto. (material) | 4 | 0.13 | 0.520 |
| mt13vap010c | m² | Plancha de plomo laminado de 2 mm de espesor. (material) | 0.7 | 48.94 | 34.258 |
| mt14pap100b | kg | Emulsión asfáltica de base acuosa. (material) | 0.2 | 3.07 | 0.614 |
| mq06hor010 | h | Concretera eléctrica con una capacidad de amasado de 160 l. (maquinaria) | 0.034 | 4 | 0.136 |
| mq08sol020 | h | Equipo y elementos auxiliares para soldadura eléctrica. (maquinaria) | 0.1 | 3.97 | 0.397 |
| mo020 | h | Albañil especializado en mampostería. (mano de obra) | 0.306 | 17.17 | 5.254 |
| mo077 | h | Principiante de albañilería. (mano de obra) | 0.306 | 11.01 | 3.369 |
| mo113 | h | Peón de albañilería. (mano de obra) | 0.544 | 10.59 | 5.761 |
| mo032 | h | Aplicador de productos impermeabilizantes. (mano de obra) | 0.102 | 17.17 | 1.751 |
| mo070 | h | Principiante de aplicador de productos impermeabilizantes. (mano de obra) | 0.102 | 11.01 | 1.123 |
| % | % | Herramientas | 2 % | 85.818 | 1.716 |
|  |  | Costes directos |  |  | 87.534 |

Residuos:
- colocación: mt04lvc010c Ladrillo cerámico hueco doble, para revestir, 24x11,5x9 cm, densidad 780 kg/m³; factor de residuo 0.04494
- colocación: mt01arg005a Arena de cantera, para mortero preparado en obra; factor de residuo 0.00501329
- colocación: mt08cem000h Cemento gris en sacos; factor de residuo 0.0063
- colocación: mt13val010a; factor de residuo 0.048
- colocación: mt13vap010c Plancha de plomo laminado de 2 mm de espesor; factor de residuo 0.0471433
- colocación: mt14pap100b Emulsión asfáltica de base acuosa; factor de residuo 0.007

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000h** kg Cemento gris en sacos
Datos técnicos: Coste energético 7.174 MJ; Emisión de CO2 0.904 kg; Código LER 17 01 01; Masa del elemento 1 kg; Volumen 0.000667 m3
Residuos:
- embalaje: re150101 Envases de papel y cartón. (componente de residuo); rendimiento 0.014 kg; Código LER 15 01 01; Masa del elemento 1 kg; Volumen 0.001333 m3
- embalaje: re170201 Madera; rendimiento 0.001 kg
- embalaje: re170203 Plástico; rendimiento 0.003 kg

**mt13val010a** m Piezas preformadas de plancha de aluminio de 0,7 mm de espesor y 1250 mm de desarrollo
Datos técnicos: Coste energético 264.686 MJ; Emisión de CO2 19.470 kg; Código LER 17 04 02; Masa del elemento 2.36 kg; Volumen 0.001573 m3
Residuos:
- embalaje: re170203 Plástico; rendimiento 0.005 kg

**mt13vap010c** m² Plancha de plomo laminado de 2 mm de espesor
Datos técnicos: Coste energético 1947.568 MJ; Emisión de CO2 27.037 kg; Código LER 17 04 03; Masa del elemento 18.08 kg; Volumen 0.012053 m3
Residuos:
- embalaje: re170203 Plástico; rendimiento 0.02 kg

**mt14pap100b** kg Emulsión asfáltica de base acuosa
Datos técnicos: Coste energético 31.940 MJ; Emisión de CO2 0.230 kg; Código LER 17 03 02; Masa del elemento 1 kg; Volumen 0.001 m3
