# Válvula de aireación

- Propiedad del archivo: CYPE Ingenieros S.A.
- Formato: FIEBDC-3/2016
- Programa: Generador de precios de la construcción. CYPE Ingenieros, S.A.
- Fecha: 27/05/2024
- Ámbito geográfico: Panamá
- Divisa: USD
- Costes indirectos: 3 %
- Gastos generales: 13 %
- Beneficio industrial: 6 %
- IVA: 13 %

## I Instalaciones

### IS Desagüe de aguas

#### ISD Derivaciones individuales

**ISD007** Ud Válvula de aireación.
Válvula de ventilación de PVC, de 40 mm de diámetro, para tubería de ventilación terciaria, colocada mediante unión a presión con junta elástica.
Incluye: Montaje, conexionado y comprobación de su correcto funcionamiento.
Criterio de medición de proyecto: Número de unidades previstas, según documentación gráfica de Proyecto.
Criterio de medición de obra: Se medirá el número de unidades realmente ejecutadas según especificaciones de Proyecto.

| Código | Ud | Descripción | Rendimiento | Precio | Importe |
|---|---|---|---|---|---|
| mt36vpj010c | Ud | Válvula de ventilación de PVC, de 40 mm de diámetro, para tubería de ventilación terciaria. (material) | 1 | 42.02 | 42.020 |
| mo008 | h | Plomero. (mano de obra) | 0.204 | 17.64 | 3.599 |
| mo107 | h | Principiante de plomería. (mano de obra) | 0.204 | 10.99 | 2.242 |
| % | % | Herramientas | 2 % | 47.861 | 0.957 |
|  |  | Costes directos |  |  | 48.818 |

Residuos:
- colocación: mt36vpj010c Válvula de ventilación de PVC, de 40 mm de diámetro, para tubería de ventilación terciaria; factor de residuo 0.0242909

## Recursos

**mt36vpj010c** Ud Válvula de ventilación de PVC, de 40 mm de diámetro, para tubería de ventilación terciaria
Datos técnicos: Coste energético 21.334 MJ; Emisión de CO2 1.090 kg; Código LER 17 02 03; Masa del elemento 0.22 kg; Volumen 0.000367 m3
Residuos:
- embalaje: re150101 Envases de papel y cartón. (componente de residuo); rendimiento 0.037 kg; Código LER 15 01 01; Masa del elemento 1 kg; Volumen 0.001333 m3
