# Canaleta de drenaje para ducha de obra

- Propiedad del archivo: CYPE Ingenieros S.A.
- Formato: FIEBDC-3/2016
- Programa: Generador de precios de la construcción. CYPE Ingenieros, S.A.
- Fecha: 27/05/2024
- Ámbito geográfico: Panamá
- Divisa: USD
- Costes indirectos: 3 %
- Gastos generales: 13 %
- Beneficio industrial: 6 %
- IVA: 13 %

## I Instalaciones

### IS Desagüe de aguas

#### ISD Derivaciones individuales

**ISD010** Ud Canaleta de drenaje para ducha de obra.
Canaleta de drenaje de acero inoxidable de 50 mm de anchura y 650 mm de longitud, con sifón extraíble y válvula de aireación de ABS de salida orientable 45° de polipropileno de 50 mm de diámetro y 95 mm de altura, y rejilla de acero inoxidable, para desagüe de ducha de obra.
Incluye: Montaje, conexionado y comprobación de su correcto funcionamiento.
Criterio de medición de proyecto: Número de unidades previstas, según documentación gráfica de Proyecto.
Criterio de medición de obra: Se medirá el número de unidades realmente ejecutadas según especificaciones de Proyecto.

| Código | Ud | Descripción | Rendimiento | Precio | Importe |
|---|---|---|---|---|---|
| mt15rej030luew | Ud | Canaleta de drenaje de acero inoxidable de 50 mm de anchura y 650 mm de longitud, con sifón extraíble y válvula de aireación de ABS de salida orientable 45° de polipropileno de 50 mm de diámetro y 95 mm de altura, y rejilla de acero inoxidable, para ducha de obra. (material) | 1 | 486.12 | 486.120 |
| mo008 | h | Plomero. (mano de obra) | 0.153 | 17.64 | 2.699 |
| mo107 | h | Principiante de plomería. (mano de obra) | 0.076 | 10.99 | 0.835 |
| % | % | Herramientas | 2 % | 489.654 | 9.793 |
|  |  | Costes directos |  |  | 499.447 |
