# Montacargas

- Propiedad del archivo: CYPE Ingenieros S.A.
- Formato: FIEBDC-3/2016
- Programa: Generador de precios de la construcción. CYPE Ingenieros, S.A.
- Fecha: 25/10/2024
- Ámbito geográfico: Panamá
- Divisa: USD
- Costes indirectos: 3 %
- Gastos generales: 13 %
- Beneficio industrial: 6 %
- IVA: 13 %

## I Instalaciones

### IT Transporte

#### ITC Montacargas

**ITC010** Ud Montacargas.
Montacargas hidráulico para 3000 kg, de 5 detenidas (6 m), de 2,5x6 m de plataforma, con guías y dos pistones. Totalmente montado, conexionado y probado.
Incluye: Replanteo. Instalación del montacargas. Conexionado con la red eléctrica.
Criterio de medición de proyecto: Número de unidades previstas, según documentación gráfica de Proyecto.
Criterio de medición de obra: Se medirá el número de unidades realmente ejecutadas según especificaciones de Proyecto.

| Código | Ud | Descripción | Rendimiento | Precio | Importe |
|---|---|---|---|---|---|
| mt39mch010hd | Ud | Montacargas hidráulico para 3000 kg, de 5 detenidas (6 m), de 2,5x6 m de plataforma, con guías y dos pistones. (material) | 1 | 49265.08 | 49265.080 |
| mo016 | h | Instalador de elevadores. (mano de obra) | 100.166 | 18.33 | 1836.043 |
| mo085 | h | Principiante de instalador de elevadores. (mano de obra) | 100.166 | 11.42 | 1143.896 |
| % | % | Herramientas | 2 % | 52245.019 | 1044.900 |
|  |  | Costes directos |  |  | 53289.919 |
