# Carpintería de aluminio en cerramiento de zaguanes de entrada al edificio

- Propiedad del archivo: CYPE Ingenieros S.A.
- Formato: FIEBDC-3/2016
- Programa: Generador de precios de la construcción. CYPE Ingenieros, S.A.
- Fecha: 27/05/2024
- Ámbito geográfico: Panamá
- Divisa: USD
- Costes indirectos: 3 %
- Gastos generales: 13 %
- Beneficio industrial: 6 %
- IVA: 13 %

## L Puertas, ventanas, closets, cerrajería, vidrios y protecciones solares

### LC Perfilería para puertas y ventanas

#### LCL De aluminio

**LCL055** m² Carpintería de aluminio en cerramiento de zaguanes de entrada al edificio.
Carpintería de aluminio anodizado color bronce, con espesor mínimo de 15 micras, en cerramiento de zaguanes de entrada al edificio, formada por hojas fijas y practicables; certificado de conformidad marca de calidad EWAA EURAS (QUALANOD), gama alta, con rotura de puente térmico, con clasificación a la permeabilidad al aire, a la estanqueidad al agua y a la resistencia a la carga del viento, con premarco; compuesta por perfiles extrusionados formando marcos y hojas. Incluso silicona neutra para sellado perimetral de las juntas exterior e interior, entre la carpintería y la obra.
Criterio de valoración económica: El precio no incluye el recibido en obra del premarco.
Incluye: Colocación de la carpintería. Ajuste final de las hojas. Sellado de juntas perimetrales.
Criterio de medición de proyecto: Superficie del hueco a cerrar, medida según documentación gráfica de Proyecto.
Criterio de medición de obra: Se medirá, con las dimensiones del hueco, la superficie realmente ejecutada según especificaciones de Proyecto.

| Código | Ud | Descripción | Rendimiento | Precio | Importe |
|---|---|---|---|---|---|
| mt25pem015c | m | Premarco de aluminio, de 50x19x1,5 mm, ensamblado mediante escuadras y con patillas de anclaje para la fijación al paramento y tornillos para la fijación de la carpintería. (material) | 2.35 | 3.88 | 9.118 |
| mt25pfb015f | m² | Carpintería de aluminio anodizado color bronce en cerramiento de zaguanes de entrada al edificio, formada por hojas fijas y practicables, gama alta, con rotura de puente térmico, con clasificación a la permeabilidad al aire, a la estanqueidad al agua y a la resistencia a la carga del viento, marca de calidad EWAA-EURAS (QUALANOD). Incluso herrajes de colgar, cerradura, manilla y abrepuertas, juntas de acristalamiento de EPDM, tornillería de acero inoxidable, elementos de estanqueidad y accesorios. (material) | 1.02 | 615.6 | 627.912 |
| mt22www050a | Ud | Cartucho de 300 ml de silicona neutra oxímica, de elasticidad permanente y curado rápido, color blanco, rango de temperatura de trabajo de -60 a 150°C, con resistencia a los rayos UV, dureza Shore A aproximada de 22, según ISO 868 y elongación a rotura >= 800%, según ISO 8339. (material) | 0.448 | 6.4 | 2.867 |
| mo018 | h | Cerrajero. (mano de obra) | 0.175 | 17.39 | 3.043 |
| mo059 | h | Principiante de cerrajero. (mano de obra) | 0.159 | 11.03 | 1.754 |
| % | % | Herramientas | 2 % | 644.694 | 12.894 |
|  |  | Costes directos |  |  | 657.588 |

Residuos:
- colocación: mt25pem015c; factor de residuo 0.0479993
- colocación: mt22www050a; factor de residuo 0.06

## Recursos

**mt25pem015c** m Premarco de aluminio
Datos técnicos: Coste energético 31.539 MJ; Emisión de CO2 2.310 kg; Código LER 17 04 02; Masa del elemento 0.2774 kg; Volumen 0.000185 m3
Residuos:
- embalaje: re170203 Plástico. (componente de residuo); rendimiento 0.005 kg; Código LER 17 02 03; Masa del elemento 1 kg; Volumen 0.001667 m3

**mt25pfb015f** m² Carpintería de aluminio anodizado color bronce en cerramiento de zaguanes de entrada al edificio
Datos técnicos: Coste energético 1235.118 MJ; Emisión de CO2 91.814 kg
Residuos:
- embalaje: re150101 Envases de papel y cartón. (componente de residuo); rendimiento 0.115 kg; Código LER 15 01 01; Masa del elemento 1 kg; Volumen 0.001333 m3
- embalaje: re170201 Madera. (componente de residuo); rendimiento 0.063 kg; Código LER 17 02 01; Masa del elemento 1 kg; Volumen 0.000909 m3
- embalaje: re170203 Plástico; rendimiento 0.08 kg
- embalaje: re170604 Materiales de aislamiento distintos de los especificados en los códigos 17 06 01 y 17 06 03. (componente de residuo); rendimiento 0.016 kg; Código LER 17 06 04; Masa del elemento 1 kg; Volumen 0.001667 m3

**mt22www050a** Ud Cartucho de 300 ml de silicona neutra oxímica
Datos técnicos: Coste energético 61.288 MJ; Emisión de CO2 2.605 kg; Código LER 17 09 04; Masa del elemento 0.3 kg; Volumen 0.0002 m3
Residuos:
- embalaje: re170203 Plástico; rendimiento 0.1 kg
