# Contraventana de aluminio

- Propiedad del archivo: CYPE Ingenieros S.A.
- Formato: FIEBDC-3/2016
- Programa: Generador de precios de la construcción. CYPE Ingenieros, S.A.
- Fecha: 25/10/2024
- Ámbito geográfico: Panamá
- Divisa: USD
- Costes indirectos: 3 %
- Gastos generales: 13 %
- Beneficio industrial: 6 %
- IVA: 13 %

## L Puertas, ventanas, closets, cerrajería, vidrios y protecciones solares

### LS Protecciones solares

#### LSV Contraventanas

**LSV020** Ud Contraventana de aluminio.
Contraventana de aluminio, tipo mallorquina, de una hoja practicable, de láminas fijas, de 500x1500 mm, acabado en anodizado natural, con un espesor mínimo de 15 micras, gama básica. Colocación exterior en ventana. Espesor y calidad del proceso de anodizado garantizado por el sello EWAA-EURAS. Incluso silicona neutra para el sellado de las juntas perimetrales, herrajes de colgar y apertura, tornillería de acero inoxidable, elementos de estanqueidad y accesorios.
Incluye: Colocación y fijación del marco. Colocación y fijación de los elementos de colgar. Colocación de la hoja.
Criterio de medición de proyecto: Número de unidades previstas, según documentación gráfica de Proyecto.
Criterio de medición de obra: Se medirá el número de unidades realmente ejecutadas según especificaciones de Proyecto.

| Código | Ud | Descripción | Rendimiento | Precio | Importe |
|---|---|---|---|---|---|
| mt25dcg010a | m | Perfil de aluminio anodizado natural, para conformado de marco de ventana en sistemas de contraventanas practicables, gama básica, incluso juntas de estanqueidad de la hoja, con el certificado de calidad EWAA-EURAS (QUALANOD). (material) | 4 | 5.72 | 22.880 |
| mt25dcg060a | m | Perfil de aluminio anodizado natural, para conformado de hoja de ventana en sistemas de contraventanas, gama básica, incluso junta de estanqueidad de la hoja, con el certificado de calidad EWAA-EURAS (QUALANOD). (material) | 3.8 | 5.94 | 22.572 |
| mt25dcg066a | m | Perfil de aluminio anodizado natural, para conformado de complemento portalamas en sistemas de contraventanas, gama básica, con el certificado de calidad EWAA-EURAS (QUALANOD). (material) | 0.64 | 2.25 | 1.440 |
| mt25dcg070a | m | Perfil de aluminio anodizado natural, para conformado de lámina terminal en sistemas de contraventanas, gama básica, con el certificado de calidad EWAA-EURAS (QUALANOD). (material) | 0.64 | 4.43 | 2.835 |
| mt25dcg090a | m | Perfil de aluminio anodizado natural, para conformado de lámina fija en sistemas de contraventanas, gama básica, con el certificado de calidad EWAA-EURAS (QUALANOD). (material) | 11.52 | 3.25 | 37.440 |
| mt25pfx200ea | Ud | Kit compuesto por escuadras, tapas de condensación y salida de agua, y herrajes de ventana practicable de apertura hacia el interior de una hoja. (material) | 1 | 35.61 | 35.610 |
| mt15sja100 | Ud | Cartucho de masilla de silicona neutra. (material) | 0.14 | 4.5 | 0.630 |
| mo018 | h | Cerrajero. (mano de obra) | 1.019 | 18.07 | 18.413 |
| mo059 | h | Principiante de cerrajero. (mano de obra) | 1.019 | 11.46 | 11.678 |
| % | % | Herramientas | 2 % | 153.498 | 3.070 |
|  |  | Costes directos |  |  | 156.568 |

Residuos:
- colocación: mt25dcg010a; factor de residuo 0.048
- colocación: mt25dcg060a; factor de residuo 0.048
- colocación: mt25dcg066a; factor de residuo 0.048
- colocación: mt25dcg070a; factor de residuo 0.048
- colocación: mt25dcg090a; factor de residuo 0.048
- colocación: mt15sja100 Cartucho de masilla de silicona neutra; factor de residuo 0.06

## Recursos

**mt25dcg010a** m Perfil de aluminio anodizado natural
Datos técnicos: Coste energético 571.984 MJ; Emisión de CO2 43.224 kg; Código LER 17 04 02; Masa del elemento 5 kg; Volumen 0.003333 m3
Residuos:
- embalaje: re170203 Plástico. (componente de residuo); rendimiento 0.005 kg; Código LER 17 02 03; Masa del elemento 1 kg; Volumen 0.001667 m3

**mt25dcg060a** m Perfil de aluminio anodizado natural
Datos técnicos: Coste energético 287.377 MJ; Emisión de CO2 21.710 kg; Código LER 17 04 02; Masa del elemento 2.51 kg; Volumen 0.001673 m3
Residuos:
- embalaje: re170203 Plástico; rendimiento 0.005 kg

**mt25dcg066a** m Perfil de aluminio anodizado natural
Datos técnicos: Coste energético 287.377 MJ; Emisión de CO2 21.710 kg; Código LER 17 04 02; Masa del elemento 2.51 kg; Volumen 0.001673 m3
Residuos:
- embalaje: re170203 Plástico; rendimiento 0.005 kg

**mt25dcg070a** m Perfil de aluminio anodizado natural
Datos técnicos: Coste energético 287.377 MJ; Emisión de CO2 21.710 kg; Código LER 17 04 02; Masa del elemento 2.51 kg; Volumen 0.001673 m3
Residuos:
- embalaje: re170203 Plástico; rendimiento 0.005 kg

**mt25dcg090a** m Perfil de aluminio anodizado natural
Datos técnicos: Coste energético 287.377 MJ; Emisión de CO2 21.710 kg; Código LER 17 04 02; Masa del elemento 2.51 kg; Volumen 0.001673 m3
Residuos:
- embalaje: re170203 Plástico; rendimiento 0.005 kg

**mt15sja100** Ud Cartucho de masilla de silicona neutra
Datos técnicos: Coste energético 87.088 MJ; Emisión de CO2 3.667 kg; Código LER 17 09 04; Masa del elemento 0.45 kg; Volumen 0.0003 m3
Residuos:
- embalaje: re170203 Plástico; rendimiento 0.1 kg
