# Capa separadora en cubierta plana: geotextil no tejido

- Propiedad del archivo: CYPE Ingenieros S.A.
- Formato: FIEBDC-3/2016
- Programa: Generador de precios de la construcción. CYPE Ingenieros, S.A.
- Fecha: 27/05/2024
- Ámbito geográfico: Panamá
- Divisa: USD
- Costes indirectos: 3 %
- Gastos generales: 13 %
- Beneficio industrial: 6 %
- IVA: 13 %

## N Aislamientos e impermeabilizaciones

### NG Geosintéticos

#### NGU Cubiertas planas

**NGU010** m² Capa separadora en cubierta plana: geotextil no tejido.
Capa separadora en cubierta plana: geotextil no tejido compuesto por fibras de poliéster unidas por agujeteado, con una resistencia a la tracción longitudinal de 9,5 kN/m, una resistencia a la tracción transversal de 11,2 kN/m, una apertura de cono al ensayo de perforación dinámica según ISO 13433 inferior a 10 mm, resistencia CBR a punzonamiento 2,3 kN y una masa superficial de 500 g/m². Colocación en obra: con solapes, directamente bajo la capa de protección.
Incluye: Colocación de la capa separadora.
Criterio de medición de proyecto: Superficie medida según documentación gráfica de Proyecto.
Criterio de medición de obra: Se medirá la superficie realmente ejecutada según especificaciones de Proyecto, incluyendo las entregas y los solapes.

| Código | Ud | Descripción | Rendimiento | Precio | Importe |
|---|---|---|---|---|---|
| mt14gso020fkb | m² | Geotextil no tejido compuesto por fibras de poliéster unidas por agujeteado, con una resistencia a la tracción longitudinal de 9,5 kN/m, una resistencia a la tracción transversal de 11,2 kN/m, una apertura de cono al ensayo de perforación dinámica según ISO 13433 inferior a 10 mm, resistencia CBR a punzonamiento 2,3 kN y una masa superficial de 500 g/m². (material) | 1.1 | 2.42 | 2.662 |
| mo029 | h | Aplicador de láminas impermeabilizantes. (mano de obra) | 0.02 | 17.17 | 0.343 |
| mo067 | h | Principiante de aplicador de láminas impermeabilizantes. (mano de obra) | 0.041 | 11.01 | 0.451 |
| % | % | Herramientas | 2 % | 3.456 | 0.069 |
|  |  | Costes directos |  |  | 3.525 |

Residuos:
- colocación: mt14gso020fkb; factor de residuo 0.07

## Recursos

**mt14gso020fkb** m² Geotextil no tejido compuesto por fibras de poliéster unidas por agujeteado
Datos técnicos: Coste energético 23.715 MJ; Emisión de CO2 1.240 kg; Código LER 17 06 04; Masa del elemento 0.5 kg; Volumen 0.000833 m3
Residuos:
- embalaje: re170203 Plástico. (componente de residuo); rendimiento 0.024 kg; Código LER 17 02 03; Masa del elemento 1 kg; Volumen 0.001667 m3
