# Impermeabilización de foso de elevador con mortero

- Propiedad del archivo: CYPE Ingenieros S.A.
- Formato: FIEBDC-3/2016
- Programa: Generador de precios de la construcción. CYPE Ingenieros, S.A.
- Fecha: 07/11/2025
- Ámbito geográfico: Panamá
- Divisa: USD
- Costes indirectos: 3 %
- Gastos generales: 13 %
- Beneficio industrial: 6 %
- IVA: 13 %

## N Aislamientos e impermeabilizaciones

### NI Impermeabilizaciones

#### NIA Fosos de elevador, cisternas y piscinas

**NIA020** m² Impermeabilización de foso de elevador con mortero.
Impermeabilización de foso de elevador constituido por muro de superficie lisa de concreto, elementos prefabricados de concreto o repellos de mortero rico en cemento, con mortero flexible bicomponente, color gris, compuesto por ligantes hidráulicos y resinas sintéticas, resistencia a presión hidrostática positiva y negativa de 15 bar, aplicado con brocha en dos o más capas, sobre el soporte humedecido, hasta conseguir un espesor mínimo total de 2 mm.
Criterio de valoración económica: El precio no incluye la impermeabilización de esquinas y encuentros.
Incluye: Humectación del soporte. Extendido de una primera capa sobre el soporte humedecido. Secado. Humectación de la primera capa y extendido de una segunda capa con la misma consistencia que la primera. Repasos y limpieza final. Curado.
Criterio de medición de proyecto: Superficie medida según documentación gráfica de Proyecto.
Criterio de medición de obra: Se medirá la superficie realmente ejecutada según especificaciones de Proyecto.

| Código | Ud | Descripción | Rendimiento | Precio | Importe |
|---|---|---|---|---|---|
| mt15igp010h | kg | Mortero flexible bicomponente, color gris, compuesto por ligantes hidráulicos y resinas sintéticas, resistencia a presión hidrostática positiva y negativa de 15 bar. (material) | 3 | 4.17 | 12.510 |
| mo032 | h | Aplicador de productos impermeabilizantes. (mano de obra) | 0.102 | 18.63 | 1.900 |
| mo070 | h | Principiante de aplicador de productos impermeabilizantes. (mano de obra) | 0.102 | 11.94 | 1.218 |
| % | % | Herramientas | 2 % | 15.628 | 0.313 |
|  |  | Costes directos |  |  | 15.941 |

Residuos:
- colocación: mt15igp010h; factor de residuo 0.056778

## Recursos

**mt15igp010h** kg Mortero flexible bicomponente
Datos técnicos: Coste energético 2.254 MJ; Emisión de CO2 0.184 kg; Código LER 17 09 04; Masa del elemento 1 kg; Volumen 0.000667 m3
Residuos:
- embalaje: re170203 Plástico. (componente de residuo); rendimiento 0.003 kg; Código LER 17 02 03; Masa del elemento 1 kg; Volumen 0.001667 m3
