# Encuentro de techo plano transitable, no ventilado con parrilla. Impermeabilización con láminas asfálticas

- Propiedad del archivo: CYPE Ingenieros S.A.
- Formato: FIEBDC-3/2016
- Programa: Generador de precios de la construcción. CYPE Ingenieros, S.A.
- Fecha: 27/05/2024
- Ámbito geográfico: Panamá
- Divisa: USD
- Costes indirectos: 3 %
- Gastos generales: 13 %
- Beneficio industrial: 6 %
- IVA: 13 %

## Q Cubiertas

### QA Planos transitables, no ventilados

#### QAF Puntos singulares

**QAF030** Ud Encuentro de techo plano transitable, no ventilado con parrilla. Impermeabilización con láminas asfálticas.
Encuentro de techo plano transitable, no ventilado, con solado flotante sobre soportes, tipo convencional con parrilla de salida vertical, realizando un rebaje en el soporte alrededor de la parrilla, en el que se recibirá la impermeabilización formada por: pieza de refuerzo de lámina de betún modificado con elastómero SBS, masa nominal 4 kg/m², con armadura de fieltro de poliéster no tejido de 160 g/m², de superficie no protegida, totalmente adherida al soporte con soplete, previa imprimación con emulsión asfáltica aniónica con cargas, y colocación de parrilla sifónico de caucho EPDM, de salida vertical, de 80 mm de diámetro, con rejilla plana de caucho EPDM, íntegramente adherido a la pieza de refuerzo anterior con soplete.
Incluye: Ejecución de rebaje del soporte alrededor de la parrilla. Limpieza y preparación de la superficie. Aplicación de la emulsión asfáltica. Colocación de la pieza de refuerzo. Colocación de la parrilla.
Criterio de medición de proyecto: Número de unidades previstas, según documentación gráfica de Proyecto.
Criterio de medición de obra: Se medirá el número de unidades realmente ejecutadas según especificaciones de Proyecto.

| Código | Ud | Descripción | Rendimiento | Precio | Importe |
|---|---|---|---|---|---|
| mt14iea020c | kg | Emulsión asfáltica aniónica con cargas. (material) | 0.3 | 4.6 | 1.380 |
| mt14lba010g | m² | Lámina de betún modificado con elastómero SBS, de 3,5 mm de espesor, masa nominal 4 kg/m², con armadura de fieltro de poliéster no tejido de 160 g/m², de superficie no protegida. (material) | 1.05 | 9.65 | 10.133 |
| mt15acc050Ce | Ud | Parrilla sifónica de caucho EPDM, de salida vertical, de 80 mm de diámetro, con rejilla plana de caucho EPDM. (material) | 1 | 19.59 | 19.590 |
| mo029 | h | Aplicador de láminas impermeabilizantes. (mano de obra) | 0.326 | 17.17 | 5.597 |
| mo067 | h | Principiante de aplicador de láminas impermeabilizantes. (mano de obra) | 0.326 | 11.01 | 3.589 |
| mo008 | h | Plomero. (mano de obra) | 0.306 | 17.64 | 5.398 |
| % | % | Herramientas | 2 % | 45.687 | 0.914 |
|  |  | Costes directos |  |  | 46.601 |

Residuos:
- colocación: mt14iea020c Emulsión asfáltica aniónica con cargas; factor de residuo 0.007
- colocación: mt14lba010g; factor de residuo 0.0649432

## Recursos

**mt14iea020c** kg Emulsión asfáltica aniónica con cargas
Datos técnicos: Coste energético 31.940 MJ; Emisión de CO2 0.230 kg; Código LER 17 03 02; Masa del elemento 1 kg; Volumen 0.001 m3

**mt14lba010g** m² Lámina de betún modificado con elastómero SBS
Datos técnicos: Coste energético 233.484 MJ; Emisión de CO2 6.574 kg; Código LER 17 03 02; Masa del elemento 4 kg; Volumen 0.004 m3
Residuos:
- embalaje: re170203 Plástico. (componente de residuo); rendimiento 0.053 kg; Código LER 17 02 03; Masa del elemento 1 kg; Volumen 0.001667 m3
