# Punto singular para cubierta inclinada de placas asfálticas

- Propiedad del archivo: CYPE Ingenieros S.A.
- Formato: FIEBDC-3/2016
- Programa: Generador de precios de la construcción. CYPE Ingenieros, S.A.
- Fecha: 27/05/2024
- Ámbito geográfico: Panamá
- Divisa: USD
- Costes indirectos: 3 %
- Gastos generales: 13 %
- Beneficio industrial: 6 %
- IVA: 13 %

## Q Cubiertas

### QU Componentes de cubiertas inclinadas y curvas

#### QUA De placas asfálticas

**QUA011** m Punto singular para cubierta inclinada de placas asfálticas.
Cumbrera para cubierta inclinada con una pendiente mayor del 10%, con caballetes asfálticos, con alas adaptables a cualquier ángulo, color negro, a base de fibras minerales y vegetales saturadas con una emulsión bituminosa a altas temperaturas, de 50 cm de anchura y 100 cm de longitud, apoyados sobre rastrel de cumbrera de madera y con cada una de sus alas fijada mecánicamente a las placas adyacentes. Incluso accesorios de fijación de las piezas a las placas.
Incluye: Replanteo y colocación de las piezas de remate sobre las placas de cubierta. Colocación del rastrel de cumbrera. Fijación de las piezas a las placas.
Criterio de medición de proyecto: Longitud medida según documentación gráfica de Proyecto, incrementada en 5 cm a cada lado.
Criterio de medición de obra: Se medirá la longitud realmente ejecutada según especificaciones de Proyecto, incluyendo las entregas en los apoyos.

| Código | Ud | Descripción | Rendimiento | Precio | Importe |
|---|---|---|---|---|---|
| mt13blw025b | m | Rastrel de cumbrera de 27x40 mm de sección, de madera aserrada de pino, tratada en autoclave, con clase de uso 2, acabado cepillado, con humedad inferior al 20%. Incluso elementos de fijación sobre entramado estructural. (material) | 1 | 0.78 | 0.780 |
| mt13lpo040d | m | Caballete asfáltico, con alas adaptables a cualquier ángulo, color negro, a base de fibras minerales y vegetales saturadas con una emulsión bituminosa a altas temperaturas, de 50 cm de anchura y 100 cm de longitud, con alas adaptables a cualquier ángulo, para cubierta de placas asfálticas. (material) | 1 | 10.37 | 10.370 |
| mt13lpo052c | Ud | Tornillo autorroscante, para la fijación sobre soporte metálico. (material) | 20 | 0.14 | 2.800 |
| mo051 | h | Montador de fachadas y techos de paneles metálicos. (mano de obra) | 0.183 | 17.64 | 3.228 |
| mo098 | h | Principiante de montador de fachadas y techos de paneles metálicos. (mano de obra) | 0.061 | 11.01 | 0.672 |
| % | % | Herramientas | 2 % | 17.850 | 0.357 |
|  |  | Costes directos |  |  | 18.207 |

Residuos:
- colocación: mt13blw025b; factor de residuo 0.014
- colocación: mt13lpo052c Tornillo autorroscante, para la fijación sobre soporte metálico; factor de residuo 0.005

## Recursos

**mt13blw025b** m Rastrel de cumbrera de 27x40 mm de sección
Datos técnicos: Coste energético 55.888 MJ; Emisión de CO2 -0.753 kg; Código LER 17 02 01; Masa del elemento 0.41 kg; Volumen 0.000373 m3
Residuos:
- embalaje: re170203 Plástico. (componente de residuo); rendimiento 0.002 kg; Código LER 17 02 03; Masa del elemento 1 kg; Volumen 0.001667 m3

**mt13lpo052c** Ud Tornillo autorroscante, para la fijación sobre soporte metálico
Datos técnicos: Coste energético 0.075 MJ; Emisión de CO2 0.005 kg; Código LER 17 04 05; Masa del elemento 0.0076 kg; Volumen 0.000004 m3
Residuos:
- embalaje: re150101 Envases de papel y cartón. (componente de residuo); rendimiento 0.001 kg; Código LER 15 01 01; Masa del elemento 1 kg; Volumen 0.001333 m3
