# Punto singular para cubierta inclinada de fibrocemento sin amianto

- Propiedad del archivo: CYPE Ingenieros S.A.
- Formato: FIEBDC-3/2016
- Programa: Generador de precios de la construcción. CYPE Ingenieros, S.A.
- Fecha: 27/05/2024
- Ámbito geográfico: Panamá
- Divisa: USD
- Costes indirectos: 3 %
- Gastos generales: 13 %
- Beneficio industrial: 6 %
- IVA: 13 %

## Q Cubiertas

### QU Componentes de cubiertas inclinadas y curvas

#### QUC De placas de fibrocemento sin amianto

**QUC011** m Punto singular para cubierta inclinada de fibrocemento sin amianto.
Encuentro lateral de faldón con paramento vertical para cubierta inclinada con una pendiente mayor del 10%, con piezas de caballete liso con ángulo de 90°, de 200 mm de anchura de ala y 1200 mm de longitud, color pizarra, para cubierta de fibrocemento sin amianto, con accesorios de fijación, colocadas sobre las placas de encuentro con el paramento, con un solape mínimo de 10 cm. Incluso accesorios de fijación de las piezas a las placas y pieza de remate de fachada de lámina plegada de acero galvanizado, recibida en roza del paramento con mortero de cemento 1:4 y solapada sobre la pieza.
Incluye: Replanteo y colocación de las piezas de remate sobre las placas de cubierta. Fijación de las piezas a las placas.
Criterio de medición de proyecto: Longitud medida en verdadera magnitud, según documentación gráfica de Proyecto.
Criterio de medición de obra: Se medirá, en verdadera magnitud, la longitud realmente ejecutada según especificaciones de Proyecto.

| Código | Ud | Descripción | Rendimiento | Precio | Importe |
|---|---|---|---|---|---|
| mt13eur020b | Ud | Caballete liso con ángulo de 90°, de 200 mm de anchura de ala y 1200 mm de longitud, color pizarra, para cubierta de fibrocemento sin amianto, con accesorios de fijación. (material) | 0.909 | 28.65 | 26.043 |
| mt09mor010e | m³ | Mortero de cemento CEM II/B-P 32,5 N tipo M-10, confeccionado en obra con 380 kg/m³ de cemento y una proporción en volumen 1/4. (material) | 0.01 | 158.71 | 1.587 |
| mt20rca010bb | m | Pieza de remate de fachada de lámina plegada de acero galvanizado, espesor 0,8 mm, desarrollo 150 mm y 3 pliegues. (material) | 1.1 | 7.02 | 7.722 |
| mt15sja020a | Ud | Cartucho de masilla de poliuretano, de 310 cm³. (material) | 0.17 | 9.77 | 1.661 |
| mo051 | h | Montador de fachadas y techos de paneles metálicos. (mano de obra) | 0.326 | 17.64 | 5.751 |
| mo098 | h | Principiante de montador de fachadas y techos de paneles metálicos. (mano de obra) | 0.178 | 11.01 | 1.960 |
| % | % | Herramientas | 2 % | 44.724 | 0.894 |
|  |  | Costes directos |  |  | 45.618 |

Residuos:
- colocación: mt13eur020b; factor de residuo 0.0248
- colocación: mt09mor010e; factor de residuo 0.0036
- colocación: mt20rca010bb Pieza de remate de fachada de lámina plegada de acero galvanizado, espesor 0,8 mm, desarrollo 150 mm y 3 pliegues; factor de residuo 0.00530021
- colocación: mt15sja020a Cartucho de masilla de poliuretano, de 310 cm³; factor de residuo 0.06

## Recursos

**mt13eur020b** Ud Caballete liso con ángulo de 90°
Datos técnicos: Coste energético 5.277 MJ; Emisión de CO2 1.724 kg; Código LER 17 01 01; Masa del elemento 9.9 kg; Volumen 0.0066 m3
Residuos:
- embalaje: re170201 Madera. (componente de residuo); rendimiento 0.001 kg; Código LER 17 02 01; Masa del elemento 1 kg; Volumen 0.000909 m3
- embalaje: re170203 Plástico. (componente de residuo); rendimiento 0.05 kg; Código LER 17 02 03; Masa del elemento 1 kg; Volumen 0.001667 m3

**mt09mor010e** m³ Mortero de cemento CEM II/B-P 32,5 N tipo M-10
Datos técnicos: Coste energético 3724.000 MJ; Emisión de CO2 323.000 kg; Código LER 17 01 01; Masa del elemento 1900 kg; Volumen 1.266667 m3

**mt20rca010bb** m Pieza de remate de fachada de lámina plegada de acero galvanizado, espesor 0,8 mm, desarrollo 150 mm y 3 pliegues
Datos técnicos: Coste energético 24.269 MJ; Emisión de CO2 2.435 kg; Código LER 17 04 05; Masa del elemento 0.936 kg; Volumen 0.000446 m3
Residuos:
- embalaje: re170203 Plástico; rendimiento 0.008 kg

**mt15sja020a** Ud Cartucho de masilla de poliuretano, de 310 cm³
Datos técnicos: Coste energético 67.793 MJ; Emisión de CO2 3.302 kg; Código LER 17 09 04; Masa del elemento 0.403 kg; Volumen 0.000269 m3
Residuos:
- embalaje: re170203 Plástico; rendimiento 0.1 kg
