# Piezas especiales para cubierta inclinada de tejas de concreto

- Propiedad del archivo: CYPE Ingenieros S.A.
- Formato: FIEBDC-3/2016
- Programa: Generador de precios de la construcción. CYPE Ingenieros, S.A.
- Fecha: 27/05/2024
- Ámbito geográfico: Panamá
- Divisa: USD
- Costes indirectos: 3 %
- Gastos generales: 13 %
- Beneficio industrial: 6 %
- IVA: 13 %

## Q Cubiertas

### QU Componentes de cubiertas inclinadas y curvas

#### QUH De tejas de concreto

**QUH032** Ud Piezas especiales para cubierta inclinada de tejas de concreto.
Caballete de concreto de 3 vías, color rojo, para tejas de concreto, recibido con mortero de cemento, confeccionado en obra, dosificación 1:6; para cubierta inclinada.
Incluye: Colocación de las tejas con mortero.
Criterio de medición de proyecto: Número de unidades previstas, según documentación gráfica de Proyecto.
Criterio de medición de obra: Se medirá el número de unidades realmente ejecutadas según especificaciones de Proyecto.

| Código | Ud | Descripción | Rendimiento | Precio | Importe |
|---|---|---|---|---|---|
| mt13thh019a | Ud | Caballete de concreto de 3 vías, color rojo, para tejas de concreto. (material) | 1 | 29.06 | 29.060 |
| mt08aaa010a | m³ | Agua. (material) | 0.006 | 2 | 0.012 |
| mt01arg005a | t | Arena de cantera, para mortero preparado en obra. (material) | 0.049 | 23.51 | 1.152 |
| mt08cem000h | kg | Cemento gris en sacos. (material) | 7.5 | 0.19 | 1.425 |
| mq06hor010 | h | Concretera eléctrica con una capacidad de amasado de 160 l. (maquinaria) | 0.021 | 4 | 0.084 |
| mo020 | h | Albañil especializado en mampostería. (mano de obra) | 0.163 | 17.17 | 2.799 |
| mo113 | h | Peón de albañilería. (mano de obra) | 0.163 | 10.59 | 1.726 |
| % | % | Herramientas | 2 % | 36.258 | 0.725 |
|  |  | Costes directos |  |  | 36.983 |

Residuos:
- colocación: mt13thh019a Caballete de concreto de 3 vías, color rojo, para tejas de concreto; factor de residuo 0.0168
- colocación: mt01arg005a Arena de cantera, para mortero preparado en obra; factor de residuo 0.00501329
- colocación: mt08cem000h Cemento gris en sacos; factor de residuo 0.0063

## Recursos

**mt13thh019a** Ud Caballete de concreto de 3 vías, color rojo, para tejas de concreto
Datos técnicos: Coste energético 3.477 MJ; Emisión de CO2 0.451 kg; Código LER 17 01 01; Masa del elemento 5.5 kg; Volumen 0.003667 m3
Residuos:
- embalaje: re170201 Madera. (componente de residuo); rendimiento 0.002 kg; Código LER 17 02 01; Masa del elemento 1 kg; Volumen 0.000909 m3
- embalaje: re170203 Plástico. (componente de residuo); rendimiento 0.003 kg; Código LER 17 02 03; Masa del elemento 1 kg; Volumen 0.001667 m3

**mt08aaa010a** m³ Agua
Datos técnicos: Coste energético 60.000 MJ; Emisión de CO2 30.000 kg

**mt01arg005a** t Arena de cantera, para mortero preparado en obra
Datos técnicos: Coste energético 75.000 MJ; Emisión de CO2 4.000 kg; Código LER 01 04 08; Masa del elemento 1000 kg; Volumen 0.666667 m3

**mt08cem000h** kg Cemento gris en sacos
Datos técnicos: Coste energético 7.174 MJ; Emisión de CO2 0.904 kg; Código LER 17 01 01; Masa del elemento 1 kg; Volumen 0.000667 m3
Residuos:
- embalaje: re150101 Envases de papel y cartón. (componente de residuo); rendimiento 0.014 kg; Código LER 15 01 01; Masa del elemento 1 kg; Volumen 0.001333 m3
- embalaje: re170201 Madera; rendimiento 0.001 kg
- embalaje: re170203 Plástico; rendimiento 0.003 kg
