# Pieza especial decorativa de azulejo en revestimiento interior con piezas cerámicas. Colocación en capa fina

- Propiedad del archivo: CYPE Ingenieros S.A.
- Formato: FIEBDC-3/2016
- Programa: Generador de precios de la construcción. CYPE Ingenieros, S.A.
- Fecha: 27/05/2024
- Ámbito geográfico: Panamá
- Divisa: USD
- Costes indirectos: 3 %
- Gastos generales: 13 %
- Beneficio industrial: 6 %
- IVA: 13 %

## R Revestimientos

### RA De piezas rígidas en paramentos verticales

#### RAU Piezas especiales

**RAU020** m Pieza especial decorativa de azulejo en revestimiento interior con piezas cerámicas. Colocación en capa fina.
Moldura de azulejo, de 25x200 mm, gama media, en revestimiento interior con piezas cerámicas. SOPORTE: paramento de concreto, vertical, de hasta 3 m de altura. COLOCACIÓN: en capa fina con adhesivo cementoso mejorado, C2 TE, con deslizamiento reducido y tiempo abierto ampliado. REJUNTADO: con mortero de juntas cementoso mejorado, con absorción de agua reducida y resistencia elevada a la abrasión tipo CG 2 W A, color blanco, en juntas de 3 mm de espesor. Incluso crucetas de PVC.
Incluye: Replanteo. Corte de la pieza. Colocación de la pieza. Limpieza final.
Criterio de medición de proyecto: Longitud medida según documentación gráfica de Proyecto, sin incluir huecos de puertas. No se ha incrementado la medición por roturas y recortes, ya que en la descomposición se ha considerado un 5% más de piezas.
Criterio de medición de obra: Se medirá la longitud realmente ejecutada según especificaciones de Proyecto.

| Código | Ud | Descripción | Rendimiento | Precio | Importe |
|---|---|---|---|---|---|
| mt19ala110Kb | m | Moldura de azulejo, de 25x200 mm, gama media. (material) | 1.05 | 19.02 | 19.971 |
| mt09mcp100f | kg | Adhesivo cementoso mejorado, C2 TE, con deslizamiento reducido y tiempo abierto ampliado, color blanco, a base de cemento de alta resistencia, agregados seleccionados, aditivos y resinas sintéticas, para la colocación en capa fina de todo tipo de piezas cerámicas en paramentos verticales interiores y pisos interiores y exteriores. (material) | 0.1 | 0.57 | 0.057 |
| mt18acc100a | Ud | Kit de crucetas de PVC para garantizar un espesor de las juntas entre piezas de entre 1 y 20 mm, en revestimientos y pavimentos cerámicos. (material) | 0.335 | 3.34 | 1.119 |
| mo024 | h | Albañil especializado en mampostería mosaiquero-azulejero. (mano de obra) | 0.153 | 17.17 | 2.627 |
| mo062 | h | Principiante de albañil especializado en mampostería mosaiquero-azulejero. (mano de obra) | 0.076 | 11.01 | 0.837 |
| % | % | Herramientas | 2 % | 24.611 | 0.492 |
|  |  | Costes directos |  |  | 25.103 |

Residuos:
- colocación: mt09mcp100f; factor de residuo 0.07

## Recursos

**mt09mcp100f** kg Adhesivo cementoso mejorado
Datos técnicos: Coste energético 3.871 MJ; Emisión de CO2 0.344 kg; Código LER 17 09 04; Masa del elemento 1 kg; Volumen 0.000667 m3
Residuos:
- embalaje: re170203 Plástico. (componente de residuo); rendimiento 0.003 kg; Código LER 17 02 03; Masa del elemento 1 kg; Volumen 0.001667 m3
