# Pintura para uso alimentario

- Propiedad del archivo: CYPE Ingenieros S.A.
- Formato: FIEBDC-3/2016
- Programa: Generador de precios de la construcción. CYPE Ingenieros, S.A.
- Fecha: 27/05/2024
- Ámbito geográfico: Panamá
- Divisa: USD
- Costes indirectos: 3 %
- Gastos generales: 13 %
- Beneficio industrial: 6 %
- IVA: 13 %

## R Revestimientos

### RO Pinturas para uso específico

#### ROA Uso alimentario

**ROA010** m² Pintura para uso alimentario.
Aplicación manual de dos manos de revestimiento impermeabilizante bicomponente, color blanco, a base de resinas epoxi y poliamida, sin aminas aromáticas, (rendimiento: 0,3 kg/m² cada mano), limpieza y preparación de la superficie a pintar, mediante proyección en seco de chorro de partículas de material abrasivo, hasta alcanzar un grado de preparación Sa2 según ISO 8501-1, obteniendo una rugosidad mínima de 50 micras, sobre superficies interiores de tanques o silos de acero para uso alimentario.
Incluye: Limpieza y preparación de la superficie soporte. Preparación de la mezcla. Aplicación de dos manos de acabado. Retirada y acopio del material proyectado y los restos generados. Carga del material proyectado y los restos generados sobre camión o contenedor.
Criterio de medición de proyecto: Superficie medida según documentación gráfica de Proyecto, con el mismo criterio que el soporte base.
Criterio de medición de obra: Se medirá la superficie realmente ejecutada según especificaciones de Proyecto, con el mismo criterio que el soporte base.

| Código | Ud | Descripción | Rendimiento | Precio | Importe |
|---|---|---|---|---|---|
| mt08lim010a | kg | Abrasivo para limpieza mediante chorro a presión, formado por partículas de silicato de aluminio. (material) | 2.625 | 0.34 | 0.893 |
| mt15bas290cf | kg | Revestimiento impermeabilizante bicomponente, color blanco, a base de resinas epoxi y poliamida, sin aminas aromáticas, con certificado de aptitud para estar en contacto con productos alimentarios. (material) | 0.6 | 49.31 | 29.586 |
| mq08lch010 | h | Equipo de chorro de arena a presión. (maquinaria) | 0.26 | 3.71 | 0.965 |
| mq08gel010k | h | Grupo electrógeno insonorizado, trifásico, de 45 kVA de potencia. (maquinaria) | 0.26 | 6.24 | 1.622 |
| mo038 | h | Pintor. (mano de obra) | 0.153 | 17.17 | 2.627 |
| mo076 | h | Principiante de pintor. (mano de obra) | 0.153 | 11.01 | 1.685 |
| mo112 | h | Ayudante de albañilería. (mano de obra) | 0.265 | 10.77 | 2.854 |
| mo113 | h | Peón de albañilería. (mano de obra) | 0.265 | 10.59 | 2.806 |
| % | % | Herramientas | 2 % | 43.038 | 0.861 |
|  |  | Costes directos |  |  | 43.899 |

Residuos:
- colocación: mt08lim010a Abrasivo para limpieza mediante chorro a presión, formado por partículas de silicato de aluminio; factor de residuo 0.06
- colocación: mt15bas290cf; factor de residuo 0.021

## Recursos

**mt08lim010a** kg Abrasivo para limpieza mediante chorro a presión, formado por partículas de silicato de aluminio
Datos técnicos: Coste energético 0.194 MJ; Emisión de CO2 0.010 kg; Código LER 17 09 04; Masa del elemento 1 kg; Volumen 0.000667 m3
Residuos:
- embalaje: re170203 Plástico. (componente de residuo); rendimiento 0.002 kg; Código LER 17 02 03; Masa del elemento 1 kg; Volumen 0.001667 m3

**mt15bas290cf** kg Revestimiento impermeabilizante bicomponente
Datos técnicos: Coste energético 19.984 MJ; Emisión de CO2 0.744 kg; Código LER 17 09 04; Masa del elemento 1 kg; Volumen 0.000667 m3
Residuos:
- embalaje: re150101 Envases de papel y cartón. (componente de residuo); rendimiento 0.014 kg; Código LER 15 01 01; Masa del elemento 1 kg; Volumen 0.001333 m3
- embalaje: re170201 Madera. (componente de residuo); rendimiento 0.001 kg; Código LER 17 02 01; Masa del elemento 1 kg; Volumen 0.000909 m3
- embalaje: re170203 Plástico; rendimiento 0.003 kg
