# Pintura para uso alimentario

- Propiedad del archivo: CYPE Ingenieros S.A.
- Formato: FIEBDC-3/2016
- Programa: Generador de precios de la construcción. CYPE Ingenieros, S.A.
- Fecha: 27/05/2024
- Ámbito geográfico: Panamá
- Divisa: USD
- Costes indirectos: 3 %
- Gastos generales: 13 %
- Beneficio industrial: 6 %
- IVA: 13 %

## R Revestimientos

### RO Pinturas para uso específico

#### ROA Uso alimentario

**ROA010** m² Pintura para uso alimentario.
Aplicación manual de dos manos de pintura para interior, de dos componentes a base de resina epoxi, color a elegir, acabado mate, textura lisa, antideslizante, de alta resistencia mecánica y resistente a los agentes químicos, (rendimiento: 0,65 kg/m² cada mano), previa aplicación de una mano de imprimación de dos componentes, a base de resina epoxi de baja viscosidad, cepillado y lavado de la superficie a pintar mediante decapado químico con una solución de ácido clorhídrico al 10% en agua, sobre superficies interiores de tanques o silos de concreto para uso alimentario.
Incluye: Limpieza y preparación de la superficie soporte. Aplicación de la imprimación. Preparación de la mezcla. Aplicación de dos manos de acabado.
Criterio de medición de proyecto: Superficie medida según documentación gráfica de Proyecto, con el mismo criterio que el soporte base.
Criterio de medición de obra: Se medirá la superficie realmente ejecutada según especificaciones de Proyecto, con el mismo criterio que el soporte base.

| Código | Ud | Descripción | Rendimiento | Precio | Importe |
|---|---|---|---|---|---|
| mt27pfj120 | l | Solución de ácido clorhídrico diluido en diez partes de agua. (material) | 0.2 | 6.97 | 1.394 |
| mt27pxp035b | kg | Imprimación de dos componentes, a base de resina epoxi de baja viscosidad, para aplicar con brocha, rodillo o pistola. (material) | 0.25 | 18.57 | 4.643 |
| mt27pxp030ba | kg | Pintura para interior, de dos componentes a base de resina epoxi, color a elegir, acabado mate, textura lisa, antideslizante, de alta resistencia mecánica y resistente a los agentes químicos. (material) | 1.3 | 17.79 | 23.127 |
| mo038 | h | Pintor. (mano de obra) | 0.196 | 17.17 | 3.365 |
| mo076 | h | Principiante de pintor. (mano de obra) | 0.196 | 11.01 | 2.158 |
| % | % | Herramientas | 2 % | 34.687 | 0.694 |
|  |  | Costes directos |  |  | 35.381 |

Residuos:
- colocación: mt27pfj120 Solución de ácido clorhídrico diluido en diez partes de agua; factor de residuo 0.014

## Recursos

**mt27pfj120** l Solución de ácido clorhídrico diluido en diez partes de agua
Datos técnicos: Coste energético 2.026 MJ; Emisión de CO2 0.136 kg; Código LER 06 01 06; Masa del elemento 1.049 kg; Volumen 0.001049 m3
Residuos:
- embalaje: re170203 Plástico. (componente de residuo); rendimiento 0.003 kg; Código LER 17 02 03; Masa del elemento 1 kg; Volumen 0.001667 m3
