# Pintura de poliuretano alifático, en industria con solicitaciones químicas

- Propiedad del archivo: CYPE Ingenieros S.A.
- Formato: FIEBDC-3/2016
- Programa: Generador de precios de la construcción. CYPE Ingenieros, S.A.
- Fecha: 27/05/2024
- Ámbito geográfico: Panamá
- Divisa: USD
- Costes indirectos: 3 %
- Gastos generales: 13 %
- Beneficio industrial: 6 %
- IVA: 13 %

## R Revestimientos

### RO Pinturas para uso específico

#### ROQ Industrias con solicitaciones químicas

**ROQ020** m² Pintura de poliuretano alifático, en industria con solicitaciones químicas.
Aplicación manual de una mano de pintura para interior y exterior, a base de poliuretano alifático, color a elegir, acabado brillante, textura lisa, (rendimiento: 0,2 kg/m² cada mano), previa aplicación de una mano de pintura para interior y exterior, a base de poliuretano alifático, acabado brillante, diluida con un 10 a 15% de diluyente; sobre superficie soporte de concreto, en industria con solicitaciones químicas.
Incluye: Limpieza general de la superficie soporte. Preparación de la mezcla. Aplicación de una mano de fondo. Aplicación de una mano de acabado.
Criterio de medición de proyecto: Superficie medida según documentación gráfica de Proyecto, con el mismo criterio que el soporte base.
Criterio de medición de obra: Se medirá la superficie realmente ejecutada según especificaciones de Proyecto, con el mismo criterio que el soporte base.

| Código | Ud | Descripción | Rendimiento | Precio | Importe |
|---|---|---|---|---|---|
| mt27ppp010ra | kg | Pintura para interior y exterior, de dos componentes a base de poliuretano alifático, color a elegir, acabado brillante, textura lisa, resistente a la intemperie y a la abrasión; para aplicar con brocha, rodillo o pistola. (material) | 0.2 | 20.17 | 4.034 |
| mt27ppp020c | kg | Pintura para interior y exterior, de dos componentes a base de poliuretano alifático, acabado brillante, textura lisa, resistente a la intemperie y a la abrasión; para aplicar con brocha, rodillo o pistola. (material) | 0.193 | 18.98 | 3.663 |
| mt27pxp050b | kg | Diluyente, a base de disolventes orgánicos. (material) | 0.008 | 15.43 | 0.123 |
| mo038 | h | Pintor. (mano de obra) | 0.168 | 17.17 | 2.885 |
| mo076 | h | Principiante de pintor. (mano de obra) | 0.168 | 11.01 | 1.850 |
| % | % | Herramientas | 2 % | 12.555 | 0.251 |
|  |  | Costes directos |  |  | 12.806 |
