# Junta de construcción en piso continuo de concreto, con perfil preformado

- Propiedad del archivo: CYPE Ingenieros S.A.
- Formato: FIEBDC-3/2016
- Programa: Generador de precios de la construcción. CYPE Ingenieros, S.A.
- Fecha: 07/11/2025
- Ámbito geográfico: Panamá
- Divisa: USD
- Costes indirectos: 3 %
- Gastos generales: 13 %
- Beneficio industrial: 6 %
- IVA: 13 %

## R Revestimientos

### RS Pisos

#### RSN Juntas en pavimentos continuos de concreto

**RSN120** m Junta de construcción en piso continuo de concreto, con perfil preformado.
Junta de construcción, en piso continuo de concreto, con perfil hueco de PVC rígido, de sección triangular, de 40 mm de altura. Incluso tacos de plástico para su acoplamiento.
Incluye: Replanteo de la junta. Corte y colocación del perfil en el elemento a hormigonar. Ejecución de las uniones entre perfiles. Resolución de encuentros. Fijación y ajuste de los perfiles.
Criterio de medición de proyecto: Longitud medida según documentación gráfica de Proyecto.
Criterio de medición de obra: Se medirá la longitud realmente ejecutada según especificaciones de Proyecto.

| Código | Ud | Descripción | Rendimiento | Precio | Importe |
|---|---|---|---|---|---|
| mt18acc060a | m | Perfil hueco de PVC rígido, de sección triangular, de 40 mm de altura, para la formación de juntas en pavimento continuo de concreto; con tacos de plástico para su acoplamiento. (material) | 1.05 | 2 | 2.100 |
| mo020 | h | Albañil especializado en mampostería. (mano de obra) | 0.102 | 18.63 | 1.900 |
| mo113 | h | Peón de albañilería. (mano de obra) | 0.102 | 11.49 | 1.172 |
| % | % | Herramientas | 2 % | 5.172 | 0.103 |
|  |  | Costes directos |  |  | 5.275 |

Residuos:
- colocación: mt18acc060a; factor de residuo 0.08

## Recursos

**mt18acc060a** m Perfil hueco de PVC rígido
Datos técnicos: Coste energético 25.987 MJ; Emisión de CO2 0.317 kg; Código LER 17 02 03; Masa del elemento 0.251 kg; Volumen 0.000418 m3
Residuos:
- embalaje: re150101 Envases de papel y cartón. (componente de residuo); rendimiento 0.018 kg; Código LER 15 01 01; Masa del elemento 1 kg; Volumen 0.001333 m3
- embalaje: re170201 Madera. (componente de residuo); rendimiento 0.052 kg; Código LER 17 02 01; Masa del elemento 1 kg; Volumen 0.000909 m3
- embalaje: re170203 Plástico. (componente de residuo); rendimiento 0.003 kg; Código LER 17 02 03; Masa del elemento 1 kg; Volumen 0.001667 m3
