# Encuentro de cielo raso continuo de láminas de escayola con paramento vertical

- Propiedad del archivo: CYPE Ingenieros S.A.
- Formato: FIEBDC-3/2016
- Programa: Generador de precios de la construcción. CYPE Ingenieros, S.A.
- Fecha: 27/05/2024
- Ámbito geográfico: Panamá
- Divisa: USD
- Costes indirectos: 3 %
- Gastos generales: 13 %
- Beneficio industrial: 6 %
- IVA: 13 %

## R Revestimientos

### RT Cielos rasos en interiores

#### RTA Continuos, de láminas de escayola

**RTA022** m Encuentro de cielo raso continuo de láminas de escayola con paramento vertical.
Formación de encuentro entre el cielo raso continuo de láminas de escayola y el paramento vertical, mediante la formación de un foseado perimetral de escayola de 5 cm; dejando una separación mínima de 5 mm entre las placas y el paramento. Incluso pasta de escayola para la fijación de las piezas y el relleno de las juntas.
Incluye: Replanteo y trazado en el paramento. Presentación y corte de las piezas. Humectación de la base de fijación. Extendido de la pasta de agarre. Colocación y rejuntado de las piezas.
Criterio de medición de proyecto: Longitud medida según documentación gráfica de Proyecto.
Criterio de medición de obra: Se medirá la longitud realmente ejecutada según especificaciones de Proyecto.

| Código | Ud | Descripción | Rendimiento | Precio | Importe |
|---|---|---|---|---|---|
| mt09pes010 | m³ | Pasta de escayola. (material) | 0.001 | 206.7 | 0.207 |
| mt12fre010ei | m | Fosa de escayola, de 5 cm, para solución perimetral de cielo raso. (material) | 1.1 | 3.14 | 3.454 |
| mo035 | h | Enlucidor enlucidor escayolista. (mano de obra) | 0.204 | 17.17 | 3.503 |
| mo117 | h | Ayudante de enlucidor escayolista. (mano de obra) | 0.204 | 10.59 | 2.160 |
| % | % | Herramientas | 2 % | 9.324 | 0.186 |
|  |  | Costes directos |  |  | 9.510 |

Residuos:
- colocación: mt09pes010 Pasta de escayola; factor de residuo 0.0053
- colocación: mt12fre010ei Fosa de escayola, de 5 cm, para solución perimetral de cielo raso; factor de residuo 0.0153381

## Recursos

**mt09pes010** m³ Pasta de escayola
Datos técnicos: Coste energético 2846.250 MJ; Emisión de CO2 107.250 kg; Código LER 17 08 02; Masa del elemento 825 kg; Volumen 0.825 m3

**mt12fre010ei** m Fosa de escayola, de 5 cm, para solución perimetral de cielo raso
Datos técnicos: Coste energético 6.081 MJ; Emisión de CO2 0.271 kg; Código LER 17 08 02; Masa del elemento 1.76 kg; Volumen 0.00176 m3
Residuos:
- embalaje: re170203 Plástico. (componente de residuo); rendimiento 0.001 kg; Código LER 17 02 03; Masa del elemento 1 kg; Volumen 0.001667 m3
