# Sistema "PRESTO IBÉRICA" de control de grifería individual

- Propiedad del archivo: CYPE Ingenieros S.A.
- Formato: FIEBDC-3/2016
- Programa: Generador de precios de la construcción. CYPE Ingenieros, S.A.
- Fecha: 27/05/2024
- Ámbito geográfico: Panamá
- Divisa: USD
- Costes indirectos: 3 %
- Gastos generales: 13 %
- Beneficio industrial: 6 %
- IVA: 13 %

## S Señalización y equipamiento

### SG Griferías

#### SGS Sistemas de control de griferías

**SGS010** Ud Sistema "PRESTO IBÉRICA" de control de grifería individual.
Sistema Dreams "PRESTO IBÉRICA de control de grifería individual, compuesto de: conjunto para control de grifería de lavamanos, serie Dreams, modelo 96991 "PRESTO IBÉRICA", formado por módulo hidráulico con conexiones macho para las entradas y la salida de agua de 1/2", módulo electrónico con pantalla táctil para control de funcionamiento y cable eléctrico de conexión, y caño recto mural Eco de 1/2" y 200 mm de longitud, con comunicación vía Wi-Fi, conexión vía Bluetooth para intercambio de archivos, posibilidad de visualización de publicidad (fotos, vídeos y audios), detector de movimiento, fuente de alimentación, restricciones de usuarios, control remoto por software, control de uso y horarios de funcionamiento y control por voz. Incluso tornillos y fijaciones.
Incluye: Replanteo. Montaje, fijación y nivelación. Conexionado. Comprobación de su correcto funcionamiento.
Criterio de medición de proyecto: Número de unidades previstas, según documentación gráfica de Proyecto.
Criterio de medición de obra: Se medirá el número de unidades realmente colocadas según especificaciones de Proyecto.

| Código | Ud | Descripción | Rendimiento | Precio | Importe |
|---|---|---|---|---|---|
| mt35pib300ke | Ud | Conjunto para control de grifería de lavamanos, serie Dreams, modelo 96991 "PRESTO IBÉRICA", formado por módulo hidráulico con conexiones macho para las entradas y la salida de agua de 1/2", módulo electrónico con pantalla táctil para control de funcionamiento y cable eléctrico de conexión, y caño recto mural Eco de 1/2" y 200 mm de longitud, con comunicación vía Wi-Fi, conexión vía Bluetooth para intercambio de archivos, posibilidad de visualización de publicidad (fotos, vídeos y audios), detector de movimiento, fuente de alimentación, restricciones de usuarios, control remoto por software, control de uso y horarios de funcionamiento y control por voz. (material) | 1 | 1992.77 | 1992.770 |
| mt35www010 | Ud | Material auxiliar para instalaciones eléctricas. (material) | 1 | 2.06 | 2.060 |
| mt37www010 | Ud | Material auxiliar para instalaciones de plomería sanitaria. (material) | 1 | 1.95 | 1.950 |
| mo008 | h | Plomero. (mano de obra) | 0.255 | 17.64 | 4.498 |
| mo107 | h | Principiante de plomería. (mano de obra) | 0.255 | 10.99 | 2.802 |
| mo003 | h | Instalador instalador electricista. (mano de obra) | 0.255 | 17.64 | 4.498 |
| mo102 | h | Principiante de instalador electricista. (mano de obra) | 0.255 | 10.99 | 2.802 |
| % | % | Herramientas | 2 % | 2011.380 | 40.228 |
|  |  | Costes directos |  |  | 2051.608 |
