# Mampara para tina de baño

- Propiedad del archivo: CYPE Ingenieros S.A.
- Formato: FIEBDC-3/2016
- Programa: Generador de precios de la construcción. CYPE Ingenieros, S.A.
- Fecha: 26/10/2024
- Ámbito geográfico: Panamá
- Divisa: USD
- Costes indirectos: 3 %
- Gastos generales: 13 %
- Beneficio industrial: 6 %
- IVA: 13 %

## S Señalización y equipamiento

### SM Baños

#### SMM Mamparas

**SMM010** Ud Mampara para tina de baño.
Mampara frontal para tina de baño, de 1000 a 1100 mm de anchura y 1600 mm de altura, formada por una puerta corrediza y un panel fijo, de vidrio transparente con perfiles de aluminio acabado blanco y una mampara lateral fija de 700 a 750 mm de anchura. Incluso fijaciones y sellado de juntas.
Incluye: Replanteo y marcado de los puntos de fijación. Instalación de los perfiles que forman la mampara para tina de baño. Montaje del panel y de la puerta. Montaje de los accesorios. Sellado de las juntas.
Criterio de medición de proyecto: Número de unidades previstas, según documentación gráfica de Proyecto.
Criterio de medición de obra: Se medirá el número de unidades realmente colocadas según especificaciones de Proyecto.

| Código | Ud | Descripción | Rendimiento | Precio | Importe |
|---|---|---|---|---|---|
| mt31mas020a | Ud | Mampara frontal para tina de baño, de 1000 a 1100 mm de anchura y 1600 mm de altura, formada por una puerta corrediza y un panel fijo, de vidrio transparente con perfiles de aluminio acabado blanco, incluso elementos de fijación. (material) | 1 | 849.93 | 849.930 |
| mt31mas065aa | Ud | Mampara lateral fija para tina de baño, de 700 a 750 mm de anchura y 1600 mm de altura, de vidrio transparente con perfiles de aluminio acabado blanco, incluso elementos de fijación. (material) | 1 | 781.23 | 781.230 |
| mo011 | h | Montador. (mano de obra) | 2.42 | 18.33 | 44.359 |
| mo080 | h | Principiante de montador. (mano de obra) | 2.42 | 11.44 | 27.685 |
| % | % | Herramientas | 2 % | 1703.204 | 34.064 |
|  |  | Costes directos |  |  | 1737.268 |

## Recursos

**mt31mas020a** Ud Mampara frontal para tina de baño
Datos técnicos: Coste energético 664.507 MJ; Emisión de CO2 49.028 kg
Residuos:
- embalaje: re170203 Plástico. (componente de residuo); rendimiento 0.125 kg; Código LER 17 02 03; Masa del elemento 1 kg; Volumen 0.001667 m3
- embalaje: re170604 Materiales de aislamiento distintos de los especificados en los códigos 17 06 01 y 17 06 03. (componente de residuo); rendimiento 0.026 kg; Código LER 17 06 04; Masa del elemento 1 kg; Volumen 0.001667 m3

**mt31mas065aa** Ud Mampara lateral fija para tina de baño
Datos técnicos: Coste energético 457.159 MJ; Emisión de CO2 33.629 kg
Residuos:
- embalaje: re170203 Plástico; rendimiento 0.123 kg
- embalaje: re170604 Materiales de aislamiento distintos de los especificados en los códigos 17 06 01 y 17 06 03; rendimiento 0.026 kg
