# Sobre de piedra natural

- Propiedad del archivo: CYPE Ingenieros S.A.
- Formato: FIEBDC-3/2016
- Programa: Generador de precios de la construcción. CYPE Ingenieros, S.A.
- Fecha: 26/10/2024
- Ámbito geográfico: Panamá
- Divisa: USD
- Costes indirectos: 3 %
- Gastos generales: 13 %
- Beneficio industrial: 6 %
- IVA: 13 %

## S Señalización y equipamiento

### SN Sobres

#### SNP De piedra natural

**SNP010** Ud Sobre de piedra natural.
Sobre de granito nacional, Blanco Cristal pulido, de 350 cm de longitud, 60 cm de anchura y 2 cm de espesor, canto simple recto, con los bordes ligeramente biselados, formación de 1 hueco con sus cantos pulidos, y copete perimetral de 5 cm de altura y 2 cm de espesor, con el borde recto. Incluso replanteo; soportes y anclajes de acero galvanizado; resolución de esquinas, ángulos, cantos y remates; uniones entre piezas y encuentros con paramentos, sellados con silicona; nivelado y acuñado; eliminación de restos y limpieza.
Incluye: Replanteo y trazado del sobre. Colocación y fijación de los soportes y anclajes. Colocación, ajuste y fijación de las piezas que componen el sobre. Colocación de copete perimetral.
Criterio de medición de proyecto: Número de unidades previstas, según documentación gráfica de Proyecto. No se han duplicado esquinas en la medición de la longitud del sobre.
Criterio de medición de obra: Se medirá el número de unidades realmente ejecutadas según especificaciones de Proyecto.

| Código | Ud | Descripción | Rendimiento | Precio | Importe |
|---|---|---|---|---|---|
| mt19egn010a | m² | Sobre de granito nacional, Blanco Cristal pulido, de 2 cm de espesor. (material) | 2.275 | 195.9 | 445.673 |
| mt19ewa030aaa | m | Formación de canto simple recto con los bordes ligeramente biselados, en sobre de piedra natural. (material) | 4.7 | 7.19 | 33.793 |
| mt19ewa040a | m | Formación de canto recto en copete de piedra natural, para el encuentro entre el sobre y el paramento vertical. (material) | 3.5 | 7.19 | 25.165 |
| mt19ewa010d | Ud | Formación de hueco con los cantos pulidos, en sobre de granito. (material) | 1 | 56.18 | 56.180 |
| mt19ewa020 | Ud | Material auxiliar para anclaje de sobre. (material) | 3.5 | 15.24 | 53.340 |
| mt32war010 | kg | Sellador elástico de poliuretano monocomponente para juntas. (material) | 0.047 | 15.45 | 0.726 |
| mo011 | h | Montador. (mano de obra) | 3.923 | 18.33 | 71.909 |
| mo080 | h | Principiante de montador. (mano de obra) | 4.122 | 11.44 | 47.156 |
| % | % | Herramientas | 2 % | 733.942 | 14.679 |
|  |  | Costes directos |  |  | 748.621 |

Residuos:
- colocación: mt19egn010a Sobre de granito nacional, Blanco Cristal pulido, de 2 cm de espesor; factor de residuo 0.0123
- colocación: mt32war010 Sellador elástico de poliuretano monocomponente para juntas; factor de residuo 0.03

## Recursos

**mt19egn010a** m² Sobre de granito nacional, Blanco Cristal pulido, de 2 cm de espesor
Datos técnicos: Coste energético 72.635 MJ; Emisión de CO2 2.874 kg; Código LER 01 04 13; Masa del elemento 31.2 kg; Volumen 0.0208 m3
Residuos:
- embalaje: re170201 Madera. (componente de residuo); rendimiento 0.037 kg; Código LER 17 02 01; Masa del elemento 1 kg; Volumen 0.000909 m3
- embalaje: re170203 Plástico. (componente de residuo); rendimiento 0.028 kg; Código LER 17 02 03; Masa del elemento 1 kg; Volumen 0.001667 m3

**mt32war010** kg Sellador elástico de poliuretano monocomponente para juntas
Datos técnicos: Coste energético 144.209 MJ; Emisión de CO2 7.002 kg; Código LER 17 09 04; Masa del elemento 1 kg; Volumen 0.000667 m3
Residuos:
- embalaje: re150104 Envases metálicos. (componente de residuo); rendimiento 0.003 kg; Código LER 15 01 04; Masa del elemento 1 kg; Volumen 0.001667 m3
