# Banco de madera para vestidor

- Propiedad del archivo: CYPE Ingenieros S.A.
- Formato: FIEBDC-3/2016
- Programa: Generador de precios de la construcción. CYPE Ingenieros, S.A.
- Fecha: 07/11/2025
- Ámbito geográfico: Panamá
- Divisa: USD
- Costes indirectos: 3 %
- Gastos generales: 13 %
- Beneficio industrial: 6 %
- IVA: 13 %

## S Señalización y equipamiento

### SV Vestidores

#### SVB Bancos

**SVB010** Ud Banco de madera para vestidor.
Banco para vestidor con zapatero, de 1000 mm de longitud, 380 mm de profundidad y 490 mm de altura, formado por asiento de tres tablas y zapatero de dos tablas, de madera barnizada de pino de Flandes, de 90x20 mm de sección, fijados a una estructura tubular de acero, de 35x35 mm de sección, pintada con resina de epoxi/poliéster color blanco.
Incluye: Replanteo. Montaje y colocación del banco.
Criterio de medición de proyecto: Número de unidades previstas, según documentación gráfica de Proyecto.
Criterio de medición de obra: Se medirá el número de unidades realmente colocadas según especificaciones de Proyecto.

| Código | Ud | Descripción | Rendimiento | Precio | Importe |
|---|---|---|---|---|---|
| mt45bvg030a | Ud | Banco para vestidor con zapatero, de 1000 mm de longitud, 380 mm de profundidad y 490 mm de altura, formado por asiento de tres tablas y zapatero de dos tablas, de madera barnizada de pino de Flandes, de 90x20 mm de sección, fijados a una estructura tubular de acero, de 35x35 mm de sección, pintada con resina de epoxi/poliéster color blanco, incluso accesorios de montaje. (material) | 1 | 100.66 | 100.660 |
| mo011 | h | Montador. (mano de obra) | 0.122 | 19.14 | 2.335 |
| mo080 | h | Principiante de montador. (mano de obra) | 0.122 | 11.94 | 1.457 |
| % | % | Herramientas | 2 % | 104.452 | 2.089 |
|  |  | Costes directos |  |  | 106.541 |

## Recursos

**mt45bvg030a** Ud Banco para vestidor con zapatero
Datos técnicos: Coste energético 296.554 MJ; Emisión de CO2 -1.472 kg
Residuos:
- embalaje: re150101 Envases de papel y cartón. (componente de residuo); rendimiento 0.5 kg; Código LER 15 01 01; Masa del elemento 1 kg; Volumen 0.001333 m3
