# Canaleta de drenaje de PVC

- Propiedad del archivo: CYPE Ingenieros S.A.
- Formato: FIEBDC-3/2016
- Programa: Generador de precios de la construcción. CYPE Ingenieros, S.A.
- Fecha: 27/05/2024
- Ámbito geográfico: Panamá
- Divisa: USD
- Costes indirectos: 3 %
- Gastos generales: 13 %
- Beneficio industrial: 6 %
- IVA: 13 %

## U Urbanización interior del terreno

### UA Alcantarillado sanitario sanitario

#### UAI Parrillas e tragantes urbanos

**UAI012** m Canaleta de drenaje de PVC.
Canaleta prefabricada de PVC, de 500 mm de longitud, 200 mm de anchura y 130 mm de altura con rejilla de estacionamiento privado de fundición, carga de rotura 125 kN, de 500 mm de longitud y 200 mm de anchura, sobre losa sobre relleno de concreto simple f'c=210 kg/cm² (3000 psi), clase de exposición F0 S0 P0 C0, tamaño máximo del agregado 25 mm (1" ASTM Nº 57), consistencia blanda de 10 cm de espesor. Incluso piezas especiales y sifón en línea registrable.
Criterio de valoración económica: El precio no incluye la excavación ni el relleno del trasdós.
Incluye: Replanteo del recorrido de la canaleta de drenaje. Vaciado y compactación del concreto en formación de losa sobre relleno. Colocación de la canaleta de drenaje sobre la base de concreto. Montaje de los accesorios en la canaleta de drenaje. Ejecución de taladros para el conexionado de la tubería a la canaleta de drenaje. Empalme y rejuntado de la tubería a la canaleta de drenaje. Colocación del sifón en línea. Comprobación de su correcto funcionamiento.
Criterio de medición de proyecto: Longitud medida en proyección horizontal, según documentación gráfica de Proyecto.
Criterio de medición de obra: Se medirá, en proyección horizontal, la longitud realmente ejecutada según especificaciones de Proyecto.

| Código | Ud | Descripción | Rendimiento | Precio | Importe |
|---|---|---|---|---|---|
| mt10hmf100anb | m³ | Concreto simple f'c=210 kg/cm² (3000 psi), clase de exposición F0 S0 P0 C0, tamaño máximo del agregado 25 mm (1" ASTM Nº 57), consistencia blanda, premezclado, según ACI 318. (material) | 0.098 | 122.05 | 11.961 |
| mt11cng010b | Ud | Canaleta prefabricada de PVC, de 500 mm de longitud, 200 mm de anchura y 130 mm de altura, incluso piezas especiales. (material) | 2 | 36.14 | 72.280 |
| mt11var120b | Ud | Sifón en línea de PVC, color gris, registrable, con unión macho/hembra, de 110 mm de diámetro. (material) | 1 | 62.66 | 62.660 |
| mt11cng020p | Ud | Rejilla de estacionamiento privado de fundición, carga de rotura 125 kN, de 500 mm de longitud y 200 mm de anchura. (material) | 2 | 51.28 | 102.560 |
| mo041 | h | Albañil especializado en mampostería de obra civil. (mano de obra) | 0.56 | 17.17 | 9.615 |
| mo087 | h | Principiante de albañilería de obra civil. (mano de obra) | 0.28 | 11.01 | 3.083 |
| % | % | Herramientas | 2 % | 262.159 | 5.243 |
|  |  | Costes directos |  |  | 267.402 |

Residuos:
- colocación: mt10hmf100anb; factor de residuo 0.00141737
- colocación: mt11var120b Sifón en línea de PVC, color gris, registrable, con unión macho/hembra, de 110 mm de diámetro; factor de residuo 0.0222586

## Recursos

**mt10hmf100anb** m³ Concreto simple f'c=210 kg/cm² (3000 psi)
Datos técnicos: Coste energético 1840.000 MJ; Emisión de CO2 230.000 kg; Código LER 17 01 01; Masa del elemento 2300 kg; Volumen 1.533333 m3

**mt11cng010b** Ud Canaleta prefabricada de PVC, de 500 mm de longitud, 200 mm de anchura y 130 mm de altura, incluso piezas especiales
Datos técnicos: Coste energético 43.422 MJ; Emisión de CO2 4.810 kg
Residuos:
- embalaje: re150101 Envases de papel y cartón. (componente de residuo); rendimiento 0.032 kg; Código LER 15 01 01; Masa del elemento 1 kg; Volumen 0.001333 m3

**mt11var120b** Ud Sifón en línea de PVC, color gris, registrable, con unión macho/hembra, de 110 mm de diámetro
Datos técnicos: Coste energético 147.278 MJ; Emisión de CO2 7.344 kg; Código LER 17 02 03; Masa del elemento 1.52 kg; Volumen 0.002533 m3
Residuos:
- embalaje: re150101 Envases de papel y cartón; rendimiento 0.038 kg

**mt11cng020p** Ud Rejilla de estacionamiento privado de fundición, carga de rotura 125 kN, de 500 mm de longitud y 200 mm de anchura
Datos técnicos: Coste energético 23.542 MJ; Emisión de CO2 1.526 kg
Residuos:
- embalaje: re150101 Envases de papel y cartón; rendimiento 0.072 kg
