# Buzón de inspección prefabricado de polietileno

- Propiedad del archivo: CYPE Ingenieros S.A.
- Formato: FIEBDC-3/2016
- Programa: Generador de precios de la construcción. CYPE Ingenieros, S.A.
- Fecha: 27/05/2024
- Ámbito geográfico: Panamá
- Divisa: USD
- Costes indirectos: 3 %
- Gastos generales: 13 %
- Beneficio industrial: 6 %
- IVA: 13 %

## U Urbanización interior del terreno

### UA Alcantarillado sanitario sanitario

#### UAP Buzones de inspección

**UAP013** Ud Buzón de inspección prefabricado de polietileno.
Formación de pozo de registro, monobloque, de polietileno de alta densidad, de 1000 mm de diámetro nominal y 3,5 m de altura nominal, con cono reductor de 600 mm de diámetro nominal en la boca, con los pates instalados, base con superficie lisa, dos entradas con manguito de unión con junta elástica, una de 400 mm de diámetro y una de 160 mm de diámetro y una salida de 400 mm de diámetro, sobre losa sobre relleno de 30 cm de espesor de concreto armado f'c=280 kg/cm² (4000 psi), clase de exposición F0 S1 P1 C1, tamaño máximo del agregado 25 mm (1" ASTM Nº 57), consistencia blanda, encastre del cuerpo del colector 10 cm en dicha losa sobre relleno, ligeramente armada con malla electrosoldada tipo 6x6 2/2 de acero Grado 70 y losa alrededor de la boca del cono de 150x150 cm y 20 cm de espesor de concreto simple f'c=315 kg/cm² (4500 psi), clase de exposición F0 S2 P1 C0, tamaño máximo del agregado 25 mm (1" ASTM Nº 57), consistencia blanda; con cierre de tapa circular y marco de fundición carga de rotura 250 kN, instalado en junto a bordillos de aceras o zonas de las cunetas de las calles.
Criterio de valoración económica: El precio incluye los equipos y la maquinaria necesarios para el desplazamiento y la disposición en obra de los elementos, pero no incluye la excavación ni el relleno del trasdós.
Incluye: Replanteo. Colocación de la malla electrosoldada para la losa sobre relleno. Vaciado y compactación del concreto en formación de losa sobre relleno. Colocación del buzón. Conexionado de los ramales colectores al buzón. Vaciado y compactación del concreto para formación de la losa alrededor de la boca del cono. Colocación de marco, tapa de registro y accesorios. Comprobación de su correcto funcionamiento.
Criterio de medición de proyecto: Número de unidades previstas, según documentación gráfica de Proyecto.
Criterio de medición de obra: Se medirá el número de unidades realmente ejecutadas según especificaciones de Proyecto.

| Código | Ud | Descripción | Rendimiento | Precio | Importe |
|---|---|---|---|---|---|
| mt10haf100knc | m³ | Concreto f'c=280 kg/cm² (4000 psi), clase de exposición F0 S1 P1 C1, tamaño máximo del agregado 25 mm (1" ASTM Nº 57), consistencia blanda, premezclado, según ACI 318. (material) | 0.53 | 129.23 | 68.492 |
| mt07ame120ii | m² | Malla electrosoldada tipo 6x6 2/2 de acero Grado 70, con varillas lisas espaciadas 15,24x15,24 cm de 6,65 mm de diámetro, según ASTM A 185 y ASTM A 497. (material) | 1.767 | 4.23 | 7.474 |
| mt11ras110hg | Ud | Pozo de registro, monobloque, de polietileno de alta densidad, de 1000 mm de diámetro nominal y 3,5 m de altura nominal, con cono reductor de 600 mm de diámetro nominal en la boca, con los pates instalados, base con superficie lisa, dos entradas con manguito de unión con junta elástica, una de 400 mm de diámetro y una de 160 mm de diámetro y una salida de 400 mm de diámetro. (material) | 1 | 3661.76 | 3661.760 |
| mt10hmf100fzb | m³ | Concreto simple f'c=315 kg/cm² (4500 psi), clase de exposición F0 S2 P1 C0, tamaño máximo del agregado 25 mm (1" ASTM Nº 57), consistencia blanda, premezclado, según ACI 318. (material) | 0.293 | 134.33 | 39.359 |
| mt46tpr010g | Ud | Tapa circular y marco de fundición dúctil de 660 mm de diámetro exterior y 40 mm de altura, paso libre de 550 mm, para pozo, carga de rotura 250 kN. Tapa revestida con pintura bituminosa y marco sin cierre ni junta. (material) | 1 | 87.09 | 87.090 |
| mq04cag010a | h | Camión con grúa de hasta 6 t. (maquinaria) | 0.245 | 64.17 | 15.722 |
| mo041 | h | Albañil especializado en mampostería de obra civil. (mano de obra) | 1.911 | 17.17 | 32.812 |
| mo087 | h | Principiante de albañilería de obra civil. (mano de obra) | 0.955 | 11.01 | 10.515 |
| % | % | Herramientas | 2 % | 3923.224 | 78.464 |
|  |  | Costes directos |  |  | 4001.688 |

Residuos:
- colocación: mt10haf100knc; factor de residuo 0.00137209
- colocación: mt07ame120ii; factor de residuo 0.0202565
- colocación: mt10hmf100fzb; factor de residuo 0.00133997

## Recursos

**mt10haf100knc** m³ Concreto f'c=280 kg/cm² (4000 psi)
Datos técnicos: Coste energético 2208.000 MJ; Emisión de CO2 253.000 kg; Código LER 17 01 01; Masa del elemento 2300 kg; Volumen 1.533333 m3

**mt07ame120ii** m² Malla electrosoldada tipo 6x6 2/2 de acero Grado 70
Datos técnicos: Coste energético 36.174 MJ; Emisión de CO2 1.877 kg; Código LER 17 04 05; Masa del elemento 3.68 kg; Volumen 0.001752 m3

**mt11ras110hg** Ud Pozo de registro
Datos técnicos: Coste energético 24680.950 MJ; Emisión de CO2 875.359 kg
Residuos:
- embalaje: re150101 Envases de papel y cartón. (componente de residuo); rendimiento 0.086 kg; Código LER 15 01 01; Masa del elemento 1 kg; Volumen 0.001333 m3

**mt10hmf100fzb** m³ Concreto simple f'c=315 kg/cm² (4500 psi)
Datos técnicos: Coste energético 2208.000 MJ; Emisión de CO2 253.000 kg; Código LER 17 01 01; Masa del elemento 2300 kg; Volumen 1.533333 m3

**mt46tpr010g** Ud Tapa circular y marco de fundición dúctil de 660 mm de diámetro exterior y 40 mm de altura
Datos técnicos: Coste energético 848.089 MJ; Emisión de CO2 52.911 kg
Residuos:
- embalaje: re150101 Envases de papel y cartón; rendimiento 0.072 kg
