# Bañador de pared

- Propiedad del archivo: CYPE Ingenieros S.A.
- Formato: FIEBDC-3/2016
- Programa: Generador de precios de la construcción. CYPE Ingenieros, S.A.
- Fecha: 27/05/2024
- Ámbito geográfico: Panamá
- Divisa: USD
- Costes indirectos: 3 %
- Gastos generales: 13 %
- Beneficio industrial: 6 %
- IVA: 13 %

## U Urbanización interior del terreno

### UI Iluminación exterior

#### UID Bañadores de pared

**UID010** Ud Bañador de pared.
Bañador de pared formado por luminaria orientable, de 176x60x369 mm, de 49,1 W, alimentación a 220/240 V y 50-60 Hz, con lámpara LED no reemplazable, temperatura de color 3000 K, con cuerpo de aluminio inyectado, acabado lacado, color gris acabado texturizado con cierre de vidrio templado, haz de luz extensivo y rótula de acero inoxidable para ángulos de entre 90° y -30° con el plano horizontal, índice de reproducción cromática mayor de 80, flujo luminoso 4741 lúmenes, grados de protección IP66 e IK07, y aislamiento clase I.
Incluye: Replanteo. Montaje, conexionado y comprobación de su correcto funcionamiento.
Criterio de medición de proyecto: Número de unidades previstas, según documentación gráfica de Proyecto.
Criterio de medición de obra: Se medirá el número de unidades realmente ejecutadas según especificaciones de Proyecto.

| Código | Ud | Descripción | Rendimiento | Precio | Importe |
|---|---|---|---|---|---|
| mt34dlg010fe | Ud | Luminaria orientable, de 176x60x369 mm, de 49,1 W, alimentación a 220/240 V y 50-60 Hz, con lámpara LED no reemplazable, temperatura de color 3000 K, con cuerpo de aluminio inyectado, acabado lacado, color gris acabado texturizado con cierre de vidrio templado, haz de luz extensivo y rótula de acero inoxidable para ángulos de entre 90° y -30° con el plano horizontal, índice de reproducción cromática mayor de 80, flujo luminoso 4741 lúmenes, grados de protección IP66 e IK07, y aislamiento clase I. (material) | 1 | 575.53 | 575.530 |
| mo003 | h | Instalador instalador electricista. (mano de obra) | 0.306 | 17.64 | 5.398 |
| mo102 | h | Principiante de instalador electricista. (mano de obra) | 0.306 | 10.99 | 3.363 |
| % | % | Herramientas | 2 % | 584.291 | 11.686 |
|  |  | Costes directos |  |  | 595.977 |
