# Baliza con lámpara LED

- Propiedad del archivo: CYPE Ingenieros S.A.
- Formato: FIEBDC-3/2016
- Programa: Generador de precios de la construcción. CYPE Ingenieros, S.A.
- Fecha: 27/05/2024
- Ámbito geográfico: Panamá
- Divisa: USD
- Costes indirectos: 3 %
- Gastos generales: 13 %
- Beneficio industrial: 6 %
- IVA: 13 %

## U Urbanización interior del terreno

### UI Iluminación exterior

#### UII Alumbrado de zonas peatonales y jardín

**UII011** Ud Baliza con lámpara LED.
Baliza, de 120x39x900 mm, de 6,4 W, alimentación a 220/240 V y 50-60 Hz, con lámpara LED no reemplazable, temperatura de color 3000 K, con cuerpo de aluminio, acabado lacado, exterior color negro acabado texturizado e interior color negro acabado texturizado, y haz de luz extensivo, doble, índice de deslumbramiento unificado menor de 19, índice de reproducción cromática mayor de 80, flujo luminoso 49 lúmenes, grado de protección IP65 y aislamiento clase II.
Incluye: Replanteo. Montaje, conexionado y comprobación de su correcto funcionamiento.
Criterio de medición de proyecto: Número de unidades previstas, según documentación gráfica de Proyecto.
Criterio de medición de obra: Se medirá el número de unidades realmente ejecutadas según especificaciones de Proyecto.

| Código | Ud | Descripción | Rendimiento | Precio | Importe |
|---|---|---|---|---|---|
| mt34blg010sb | Ud | Baliza, de 120x39x900 mm, de 6,4 W, alimentación a 220/240 V y 50-60 Hz, con lámpara LED no reemplazable, temperatura de color 3000 K, con cuerpo de aluminio, acabado lacado, exterior color negro acabado texturizado e interior color negro acabado texturizado, y haz de luz extensivo, doble, índice de deslumbramiento unificado menor de 19, índice de reproducción cromática mayor de 80, flujo luminoso 49 lúmenes, grado de protección IP65 y aislamiento clase II. (material) | 1 | 960.61 | 960.610 |
| mo003 | h | Instalador instalador electricista. (mano de obra) | 0.408 | 17.64 | 7.197 |
| mo102 | h | Principiante de instalador electricista. (mano de obra) | 0.408 | 10.99 | 4.484 |
| % | % | Herramientas | 2 % | 972.291 | 19.446 |
|  |  | Costes directos |  |  | 991.737 |
