# Seto

- Propiedad del archivo: CYPE Ingenieros S.A.
- Formato: FIEBDC-3/2016
- Programa: Generador de precios de la construcción. CYPE Ingenieros, S.A.
- Fecha: 26/10/2024
- Ámbito geográfico: Panamá
- Divisa: USD
- Costes indirectos: 3 %
- Gastos generales: 13 %
- Beneficio industrial: 6 %
- IVA: 13 %

## U Urbanización interior del terreno

### UJ Jardinería

#### UJV Cercado y ocultación

**UJV010** m Seto.
Seto de Aligustre (Ligustrum japonicum) de 0,3-0,5 m de altura (4 ud/m).
Incluye: Apertura de zanja con los medios indicados. Abonado del terreno. Plantación. Primer riego.
Criterio de medición de proyecto: Longitud medida según documentación gráfica de Proyecto.
Criterio de medición de obra: Se medirá la longitud realmente ejecutada según especificaciones de Proyecto.

| Código | Ud | Descripción | Rendimiento | Precio | Importe |
|---|---|---|---|---|---|
| mt48ecr010a | Ud | Aligustre (Ligustrum japonicum) de 0,3-0,5 m de altura; suministro en contenedor. (material) | 4 | 2.05 | 8.200 |
| mt48tie020 | kg | Abono mineral complejo NPK 15-15-15. (material) | 1.5 | 1.02 | 1.530 |
| mt08aaa010a | m³ | Agua. (material) | 0.02 | 2.04 | 0.041 |
| mq01pan070b | h | Mini pala cargadora sobre neumáticos, de 52 kW/1 m³ kW. (maquinaria) | 0.1 | 43.71 | 4.371 |
| mo040 | h | Jardinero. (mano de obra) | 0.082 | 17.84 | 1.463 |
| mo115 | h | Ayudante de jardinería. (mano de obra) | 0.255 | 11.01 | 2.808 |
| % | % | Herramientas | 2 % | 18.413 | 0.368 |
|  |  | Costes directos |  |  | 18.781 |

Residuos:
- colocación: mt48tie020 Abono mineral complejo NPK 15-15-15; factor de residuo 0.055

## Recursos

**mt48tie020** kg Abono mineral complejo NPK 15-15-15
Datos técnicos: Coste energético 30.291 MJ; Emisión de CO2 3.674 kg; Código LER 06 10 99; Masa del elemento 1 kg; Volumen 0.001111 m3
Residuos:
- embalaje: re170203 Plástico. (componente de residuo); rendimiento 0.003 kg; Código LER 17 02 03; Masa del elemento 1 kg; Volumen 0.001667 m3

**mt08aaa010a** m³ Agua
Datos técnicos: Coste energético 60.000 MJ; Emisión de CO2 30.000 kg
