# Bolardo fijo de concreto prefabricado

- Propiedad del archivo: CYPE Ingenieros S.A.
- Formato: FIEBDC-3/2016
- Programa: Generador de precios de la construcción. CYPE Ingenieros, S.A.
- Fecha: 07/11/2025
- Ámbito geográfico: Panamá
- Divisa: USD
- Costes indirectos: 3 %
- Gastos generales: 13 %
- Beneficio industrial: 6 %
- IVA: 13 %

## U Urbanización interior del terreno

### UM Mobiliario urbano

#### UMH Hitos y bolardos

**UMH015** Ud Bolardo fijo de concreto prefabricado.
Bolardo de concreto prefabricado de forma esférica, de 400 mm de diámetro y 550 mm de altura, con base empotrable, color gris, fijado con tacos de expansión de acero, tornillos especiales y pasta química a una base de concreto f'c=210 kg/cm² (3000 psi), clase de exposición F0 S0 P0 C0, tamaño máximo del agregado 25 mm (1" ASTM Nº 57), consistencia plástica. Incluso excavación y vaciado de la base de apoyo. Totalmente montado.
Incluye: Replanteo de alineaciones y niveles. Excavación. Ejecución de la base de concreto. Colocación y fijación de las piezas.
Criterio de medición de proyecto: Número de unidades previstas, según documentación gráfica de Proyecto.
Criterio de medición de obra: Se medirá el número de unidades realmente ejecutadas según especificaciones de Proyecto.

| Código | Ud | Descripción | Rendimiento | Precio | Importe |
|---|---|---|---|---|---|
| mt52mug015d | Ud | Bolardo de concreto prefabricado de forma esférica, de 400 mm de diámetro y 550 mm de altura, con base empotrable, color gris. (material) | 1 | 330.09 | 330.090 |
| mt52mug200g | Ud | Repercusión, en la colocación de bolardo, de elementos de fijación sobre concreto: tacos de expansión de acero, tornillos especiales y pasta química. (material) | 1 | 8.46 | 8.460 |
| mt10hmf100anc | m³ | Concreto simple f'c=210 kg/cm² (3000 psi), clase de exposición F0 S0 P0 C0, tamaño máximo del agregado 25 mm (1" ASTM Nº 57), consistencia plástica, premezclado, según ACI 318. (material) | 0.1 | 118.11 | 11.811 |
| mo041 | h | Albañil especializado en mampostería de obra civil. (mano de obra) | 0.408 | 18.63 | 7.601 |
| mo087 | h | Principiante de albañilería de obra civil. (mano de obra) | 0.408 | 11.94 | 4.872 |
| % | % | Herramientas | 2 % | 362.834 | 7.257 |
|  |  | Costes directos |  |  | 370.091 |

Residuos:
- colocación: mt10hmf100anc; factor de residuo 0.00145586

## Recursos

**mt52mug015d** Ud Bolardo de concreto prefabricado de forma esférica
Datos técnicos: Coste energético 123.956 MJ; Emisión de CO2 10.990 kg
Residuos:
- embalaje: re150101 Envases de papel y cartón. (componente de residuo); rendimiento 1.4 kg; Código LER 15 01 01; Masa del elemento 1 kg; Volumen 0.001333 m3

**mt10hmf100anc** m³ Concreto simple f'c=210 kg/cm² (3000 psi)
Datos técnicos: Coste energético 1840.000 MJ; Emisión de CO2 230.000 kg; Código LER 17 01 01; Masa del elemento 2300 kg; Volumen 1.533333 m3
