# Protección de talud con lámina de polietileno y malla de triple torsión anclada al terreno

- Propiedad del archivo: CYPE Ingenieros S.A.
- Formato: FIEBDC-3/2016
- Programa: Generador de precios de la construcción. CYPE Ingenieros, S.A.
- Fecha: 27/05/2024
- Ámbito geográfico: Panamá
- Divisa: USD
- Costes indirectos: 3 %
- Gastos generales: 13 %
- Beneficio industrial: 6 %
- IVA: 13 %

## Y Seguridad y salud ocupacional ocupacional

### YC Sistemas de protección colectiva

#### YCD Protección de taludes

**YCD020** m² Protección de talud con lámina de polietileno y malla de triple torsión anclada al terreno.
Protección de talud frente a desprendimiento de la capa superficial del terreno, formada por lámina de polietileno de alta densidad de 2 mm de espesor, malla de triple torsión, hexagonal, 8x10-16, de alambre galvanizado de 2,70 mm de diámetro y anclajes al terreno formados por varillas corrugadas de acero Grado 60 (fy=4200 kg/cm²). Incluso cables de acero entre los anclajes, para la sujeción de la malla de triple torsión.
Criterio de medición de proyecto: Superficie medida según Estudio o Estudio Básico de Seguridad y Salud.
Criterio de medición de obra: Se medirá la superficie realmente montada según especificaciones de Estudio o Estudio Básico de Seguridad y Salud.

| Código | Ud | Descripción | Rendimiento | Precio | Importe |
|---|---|---|---|---|---|
| mt50spr055a | m² | Lámina de polietileno de alta densidad, de 2 mm de espesor, resistente a la intemperie. (material) | 1.2 | 5.2 | 6.240 |
| mt07ame510j | m² | Malla de triple torsión, hexagonal, 8x10-16, de alambre galvanizado de 2,7 mm de diámetro, para protección de taludes. (material) | 1 | 3.56 | 3.560 |
| mt07aco110c | kg | Acero en varillas corrugadas, Grado 60 (fy=4200 kg/cm²), de varios diámetros, según ASTM A 615. (material) | 0.6 | 0.9 | 0.540 |
| mt50spr100b | m | Cable de acero de 2 mm de diámetro, para sujeción de malla de triple torsión. (material) | 1.7 | 2.14 | 3.638 |
| mq07cce010a | h | Camión con cesta elevadora de brazo articulado de 16 m de altura máxima de trabajo y 260 kg de carga máxima. (maquinaria) | 0.14 | 24.63 | 3.448 |
| mo120 | h | Peón Seguridad y Salud. (mano de obra) | 0.285 | 10.59 | 3.018 |
| % | % | Herramientas | 2 % | 20.444 | 0.409 |
|  |  | Costes directos |  |  | 20.853 |

Residuos:
- colocación: mt50spr055a Lámina de polietileno de alta densidad, de 2 mm de espesor, resistente a la intemperie; factor de residuo 0.06
- colocación: mt07ame510j Malla de triple torsión, hexagonal, 8x10-16, de alambre galvanizado de 2,7 mm de diámetro, para protección de taludes; factor de residuo 0.0188
- colocación: mt07aco110c Acero en varillas corrugadas, Grado 60 (fy=4200 kg/cm²), de varios diámetros, según ASTM A 615; factor de residuo 0.025
- colocación: mt50spr100b Cable de acero de 2 mm de diámetro, para sujeción de malla de triple torsión; factor de residuo 0.0156327

## Recursos

**mt50spr055a** m² Lámina de polietileno de alta densidad, de 2 mm de espesor, resistente a la intemperie
Datos técnicos: Coste energético 270.924 MJ; Emisión de CO2 9.641 kg; Código LER 17 06 04; Masa del elemento 1.96 kg; Volumen 0.003267 m3
Residuos:
- embalaje: re170203 Plástico. (componente de residuo); rendimiento 0.024 kg; Código LER 17 02 03; Masa del elemento 1 kg; Volumen 0.001667 m3

**mt07ame510j** m² Malla de triple torsión, hexagonal, 8x10-16, de alambre galvanizado de 2,7 mm de diámetro, para protección de taludes
Datos técnicos: Coste energético 35.823 MJ; Emisión de CO2 3.552 kg; Código LER 17 04 05; Masa del elemento 1.35 kg; Volumen 0.000643 m3
Residuos:
- embalaje: re170203 Plástico; rendimiento 0.02 kg

**mt07aco110c** kg Acero en varillas corrugadas, Grado 60 (fy=4200 kg/cm²), de varios diámetros, según ASTM A 615
Datos técnicos: Coste energético 9.830 MJ; Emisión de CO2 0.510 kg; Código LER 17 04 05; Masa del elemento 1 kg; Volumen 0.000476 m3

**mt50spr100b** m Cable de acero de 2 mm de diámetro, para sujeción de malla de triple torsión
Datos técnicos: Coste energético 0.277 MJ; Emisión de CO2 0.069 kg; Código LER 17 04 11; Masa del elemento 0.0245 kg; Volumen 0.000016 m3
Residuos:
- embalaje: re150101 Envases de papel y cartón. (componente de residuo); rendimiento 0.067 kg; Código LER 15 01 01; Masa del elemento 1 kg; Volumen 0.001333 m3
