# Grifería electrónica para urinario

- Propiedad del archivo: CYPE Ingenieros S.A.
- Formato: FIEBDC-3/2016
- Programa: Generador de precios de la construcción. CYPE Ingenieros, S.A.
- Fecha: 25/10/2024
- Ámbito geográfico: Panamá
- Divisa: USD
- Costes indirectos: 3 %
- Gastos generales: 13 %
- Beneficio industrial: 6 %
- IVA: 13 %

## S Señalización y equipamiento

### SG Griferías

#### SGU Para urinarios

**SGU030** Ud Grifería electrónica para urinario.
Grifería electrónica Tecnología Sensia "PRESTO IBÉRICA" formada por grifo electrónico con accionamiento de la descarga por infrarrojos, para urinario, serie Sensia, modelo Domo Sensia U 79500 "PRESTO IBÉRICA", con led indicador de batería, descarga de 1 litro, fijación rápida, alimentación por pila de 6 V. Incluso elementos de conexión, tubo de descarga de 16 mm de diámetro, pila de 6 V, electroválvula y una llave de paso.
Incluye: Replanteo. Colocación. Conexionado. Comprobación de su correcto funcionamiento.
Criterio de medición de proyecto: Número de unidades previstas, según documentación gráfica de Proyecto.
Criterio de medición de obra: Se medirá el número de unidades realmente colocadas según especificaciones de Proyecto.

| Código | Ud | Descripción | Rendimiento | Precio | Importe |
|---|---|---|---|---|---|
| mt31gsp040gc | Ud | Grifo electrónico con accionamiento de la descarga por infrarrojos, para urinario, serie Sensia, modelo Domo Sensia U 79500 "PRESTO IBÉRICA", con led indicador de batería, descarga de 1 litro, fijación rápida, alimentación por pila de 6 V; incluso elementos de conexión, tubo de descarga de 16 mm de diámetro, pila de 6 V, electroválvula y una llave de paso. (material) | 1 | 368.56 | 368.560 |
| mt37www010 | Ud | Material auxiliar para instalaciones de plomería sanitaria. (material) | 1 | 2.01 | 2.010 |
| mo008 | h | Plomero. (mano de obra) | 0.509 | 18.33 | 9.330 |
| % | % | Herramientas | 2 % | 379.900 | 7.598 |
|  |  | Costes directos |  |  | 387.498 |
