# Transporte, puesta en obra y retirada de equipo completo para la perforación de pilas

- Propiedad del archivo: CYPE INGENIEROS, S.A.
- Formato: FIEBDC-3/2002
- Ámbito geográfico: Panamá
- Divisa: USD
- Costes indirectos: 3.00 %
- Gastos generales: 13.00 %
- Beneficio industrial: 6.00 %
- IVA: 13.00 %

## A Acondicionamiento del terreno

### AD Movimiento de tierras en edificación

#### ADE Excavaciones

**ADE022** Ud Transporte, puesta en obra y retirada de equipo completo para la perforación de pilas.
Transporte, puesta en obra y retirada de equipo completo para la perforación de pilas, a una distancia de entre 100 y 200 km.
Incluye: Transporte a la obra. Montaje del equipo. Desmontaje del equipo. Retirada del equipo.
Criterio de medición de proyecto: Número de unidades previstas, según documentación gráfica de Proyecto.
Criterio de medición de obra: Se medirá el número de unidades realmente ejecutadas según especificaciones de Proyecto.

| Código | Ud | Descripción | Rendimiento | Precio | Importe |
|---|---|---|---|---|---|
| mq03poz010f | Ud | Transporte, puesta en obra y retirada de equipo completo para perforación de pila, a una distancia de entre 100 y 200 km. (maquinaria) | 1.159 | 5205.13 | 6032.75 |
| % | % | Herramientas | 2 % | 6032.75 | 120.66 |
|  |  | Costes directos |  |  | 6153.41 |
