# Piezas especiales para falso piso ventilado de concreto

- Propiedad del archivo: CYPE INGENIEROS, S.A.
- Formato: FIEBDC-3/2002
- Ámbito geográfico: Panamá
- Divisa: USD
- Costes indirectos: 3.00 %
- Gastos generales: 13.00 %
- Beneficio industrial: 6.00 %
- IVA: 13.00 %

## A Acondicionamiento del terreno

### AN Nivelación

#### ANV Losas sobre relleno ventiladas

**ANV011** Ud Piezas especiales para falso piso ventilado de concreto.
Pieza de borde perimetral, en forma de "L", de polipropileno y polietileno reciclados, de 200x40x10 cm, color negro, colocada sobre base de plantilla para impedir el paso del concreto hacia el interior de las piezas durante la fase de vaciado del concreto. Incluso elementos de fijación.
Incluye: Replanteo y colocación de las piezas.
Criterio de medición de proyecto: Número de unidades previstas, según documentación gráfica de Proyecto.
Criterio de medición de obra: Se medirá el número de unidades realmente ejecutadas según especificaciones de Proyecto.

| Código | Ud | Descripción | Rendimiento | Precio | Importe |
|---|---|---|---|---|---|
| mt07cid020c | Ud | Pieza de borde perimetral, en forma de "L", de polipropileno y polietileno reciclados, de 200x40x10 cm, color negro, para losas sobre relleno ventiladas. (material) | 1.000 | 3.84 | 3.84 |
| mt50spa101 | kg | Clavos de acero. (material) | 0.100 | 2.50 | 0.25 |
| mt08var050 | kg | Alambre galvanizado para atar, de 1,30 mm de diámetro. (material) | 0.050 | 2.00 | 0.10 |
| mo112 | h | Ayudante de albañilería. (mano de obra) | 0.121 | 10.77 | 1.30 |
| % | % | Herramientas | 2 % | 5.49 | 0.11 |
|  |  | Costes directos |  |  | 5.60 |
