# Concreto para armar en zapatas

- Propiedad del archivo: CYPE INGENIEROS, S.A.
- Formato: FIEBDC-3/2002
- Ámbito geográfico: Panamá
- Divisa: USD
- Costes indirectos: 3.00 %
- Gastos generales: 13.00 %
- Beneficio industrial: 6.00 %
- IVA: 13.00 %

## C Fundaciones

### CH Concretos, aceros y cimbras

#### CHH Concretos

**CHH035** m³ Concreto para armar en zapatas.
Concreto para armar en zapatas de fundación, f'c=210 kg/cm² (3000 psi), clase de exposición F0 S0 P0 C0, tamaño máximo del agregado 25 mm (1" ASTM Nº 57), consistencia blanda, preparado en obra, y vaciado con medios manuales.
Incluye: Preparación del concreto. Vaciado y compactación del concreto. Curado del concreto.
Criterio de medición de proyecto: Volumen teórico, según documentación gráfica de Proyecto.
Criterio de medición de obra: Se medirá el volumen teórico ejecutado según especificaciones de Proyecto, sin incluir los incrementos por excesos de excavación no autorizados.

| Código | Ud | Descripción | Rendimiento | Precio | Importe |
|---|---|---|---|---|---|
| mt08aaa010a | m³ | Agua. (material) | 0.231 | 2.04 | 0.47 |
| mt01arg000h | m³ | Arena cribada. (material) | 0.616 | 20.27 | 12.49 |
| mt01arg001hq | m³ | Agregado grueso homogeneizado, de tamaño máximo 25 mm (1" ASTM Nº 57). (material) | 0.924 | 26.30 | 24.30 |
| mt08cem000h | kg | Cemento gris en sacos. (material) | 385.000 | 0.20 | 77.00 |
| mq06hor010 | h | Concretera eléctrica con una capacidad de amasado de 160 l. (maquinaria) | 0.765 | 4.10 | 3.14 |
| au00auh040 |  | Vibrador de concreto, eléctrico. | 1.000 | 0.00 | 0.00 |
| mo045 | h | Albañil especializado en mampostería especializado en vaciado del concreto. (mano de obra) | 0.061 | 18.57 | 1.13 |
| mo092 | h | Principiante de albañil especializado en mampostería especializado en vaciado del concreto. (mano de obra) | 0.363 | 11.90 | 4.32 |
| mo113 | h | Peón de albañilería. (mano de obra) | 1.272 | 11.01 | 14.00 |
| mo112 | h | Ayudante de albañilería. (mano de obra) | 1.333 | 11.19 | 14.92 |
| % | % | Herramientas | 2 % | 151.77 | 3.04 |
|  |  | Costes directos |  |  | 154.81 |
