# Demolición de fundación de cantería

- Propiedad del archivo: CYPE INGENIEROS, S.A.
- Formato: FIEBDC-3/2002
- Ámbito geográfico: Panamá
- Divisa: USD
- Costes indirectos: 3.00 %
- Gastos generales: 13.00 %
- Beneficio industrial: 6.00 %
- IVA: 13.00 %

## D Demoliciones

### DD Fundaciones

#### DDS Superficiales

**DDS010** m³ Demolición de fundación de cantería.
Demolición de fundación de calicanto, de hasta 1,5 m de profundidad máxima, con martillo neumático y carga mecánica sobre camión o contenedor.
Incluye: Demolición del elemento. Fragmentación de los escombros en piezas manejables. Retirada y acopio de escombros. Limpieza de los restos de obra. Carga mecánica de escombros sobre camión o contenedor.
Criterio de medición de proyecto: Volumen medido según documentación gráfica de Proyecto.
Criterio de medición de obra: Se medirá el volumen realmente demolido, medido como diferencia entre los perfiles levantados antes de empezar la demolición y los levantados al finalizarla, aprobados por el director de la ejecución de la obra, según especificaciones de Proyecto.

| Código | Ud | Descripción | Rendimiento | Precio | Importe |
|---|---|---|---|---|---|
| mq05mai030 | h | Martillo neumático. (maquinaria) | 2.550 | 5.29 | 13.49 |
| mq05pdm110 | h | Compresor portátil diesel media presión 10 m³/min. (maquinaria) | 1.275 | 8.98 | 11.45 |
| mq01ret010 | h | Miniretrocargadora sobre neumáticos de 15 kW. (maquinaria) | 0.162 | 53.14 | 8.61 |
| mo113 | h | Peón de albañilería. (mano de obra) | 1.463 | 10.59 | 15.49 |
| mo112 | h | Ayudante de albañilería. (mano de obra) | 2.649 | 10.77 | 28.53 |
| % | % | Herramientas | 2 % | 77.57 | 1.55 |
|  |  | Costes directos |  |  | 79.12 |
