# Demolición de fundación de concreto

- Propiedad del archivo: CYPE INGENIEROS, S.A.
- Formato: FIEBDC-3/2002
- Ámbito geográfico: Panamá
- Divisa: USD
- Costes indirectos: 3.00 %
- Gastos generales: 13.00 %
- Beneficio industrial: 6.00 %
- IVA: 13.00 %

## D Demoliciones

### DD Fundaciones

#### DDS Superficiales

**DDS030** m³ Demolición de fundación de concreto.
Demolición de zapata de concreto armado, de hasta 1,5 m de profundidad máxima, con martillo neumático y equipo de oxicorte, y carga manual sobre camión o contenedor.
Incluye: Demolición del elemento. Corte de las armaduras con equipo de oxicorte. Fragmentación de los escombros en piezas manejables. Retirada y acopio de escombros. Limpieza de los restos de obra. Carga manual de escombros sobre camión o contenedor.
Criterio de medición de proyecto: Volumen medido según documentación gráfica de Proyecto.
Criterio de medición de obra: Se medirá el volumen realmente demolido, medido como diferencia entre los perfiles levantados antes de empezar la demolición y los levantados al finalizarla, aprobados por el director de la ejecución de la obra, según especificaciones de Proyecto.

| Código | Ud | Descripción | Rendimiento | Precio | Importe |
|---|---|---|---|---|---|
| mq05mai030 | h | Martillo neumático. (maquinaria) | 1.159 | 5.43 | 6.29 |
| mq05pdm010a | h | Compresor portátil eléctrico 2 m³/min de caudal. (maquinaria) | 0.580 | 5.07 | 2.94 |
| mq08sol010 | h | Equipo de oxicorte, con acetileno como combustible y oxígeno como comburente. (maquinaria) | 0.696 | 9.80 | 6.82 |
| mo113 | h | Peón de albañilería. (mano de obra) | 7.191 | 11.01 | 79.17 |
| mo112 | h | Ayudante de albañilería. (mano de obra) | 1.198 | 11.19 | 13.41 |
| mo019 | h | Soldador. (mano de obra) | 0.757 | 18.07 | 13.68 |
| % | % | Herramientas | 2 % | 122.31 | 2.45 |
|  |  | Costes directos |  |  | 124.76 |
