# Demolición de losa de concreto armado con medios mecánicos

- Propiedad del archivo: CYPE INGENIEROS, S.A.
- Formato: FIEBDC-3/2002
- Ámbito geográfico: Panamá
- Divisa: USD
- Costes indirectos: 3.00 %
- Gastos generales: 13.00 %
- Beneficio industrial: 6.00 %
- IVA: 13.00 %

## D Demoliciones

### DE Estructuras

#### DEH Concreto

**DEH021** m² Demolición de losa de concreto armado con medios mecánicos.
Demolición de losa compuesta de concreto armado de 21 a 23 cm de canto total y lámina de acero galvanizado, con retroexcavadora con martillo rompedor, previo levantado del piso y contrapiso, y carga manual sobre camión o contenedor.
Criterio de valoración económica: El precio no incluye el levantado del pavimento.
Incluye: Replanteo de la superficie de losa a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.574 | 84.34 | 48.41 |
| mq08sol010 | h | Equipo de oxicorte, con acetileno como combustible y oxígeno como comburente. (maquinaria) | 0.319 | 9.56 | 3.05 |
| mo112 | h | Ayudante de albañilería. (mano de obra) | 0.626 | 10.77 | 6.74 |
| mo019 | h | Soldador. (mano de obra) | 0.348 | 17.39 | 6.05 |
| mo113 | h | Peón de albañilería. (mano de obra) | 0.973 | 10.59 | 10.30 |
| % | % | Herramientas | 2 % | 74.55 | 1.49 |
|  |  | Costes directos |  |  | 76.04 |
