# Demolición de viga de amarre, nervio en sitio o viga de concreto armado

- Propiedad del archivo: CYPE INGENIEROS, S.A.
- Formato: FIEBDC-3/2002
- Ámbito geográfico: Panamá
- Divisa: USD
- Costes indirectos: 3.00 %
- Gastos generales: 13.00 %
- Beneficio industrial: 6.00 %
- IVA: 13.00 %

## D Demoliciones

### DE Estructuras

#### DEH Concreto

**DEH050** m³ Demolición de viga de amarre, nervio en sitio o viga de concreto armado.
Demolición de viga de amarre de concreto armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.376 | 5.43 | 34.62 |
| mq05pdm110 | h | Compresor portátil diesel media presión 10 m³/min. (maquinaria) | 3.188 | 9.20 | 29.33 |
| mq08sol010 | h | Equipo de oxicorte, con acetileno como combustible y oxígeno como comburente. (maquinaria) | 1.449 | 9.80 | 14.20 |
| mo019 | h | Soldador. (mano de obra) | 1.580 | 18.07 | 28.55 |
| mo112 | h | Ayudante de albañilería. (mano de obra) | 6.951 | 11.19 | 77.78 |
| mo113 | h | Peón de albañilería. (mano de obra) | 5.687 | 11.01 | 62.61 |
| % | % | Herramientas | 2 % | 247.09 | 4.94 |
|  |  | Costes directos |  |  | 252.03 |
