# Demolición de columna de concreto armado

- Propiedad del archivo: CYPE INGENIEROS, S.A.
- Formato: FIEBDC-3/2002
- Ámbito geográfico: Panamá
- Divisa: USD
- Costes indirectos: 3.00 %
- Gastos generales: 13.00 %
- Beneficio industrial: 6.00 %
- IVA: 13.00 %

## D Demoliciones

### DE Estructuras

#### DEH Concreto

**DEH030** m³ Demolición de columna de concreto armado.
Demolición de columna de concreto armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.955 | 5.43 | 37.77 |
| mq05pdm110 | h | Compresor portátil diesel media presión 10 m³/min. (maquinaria) | 3.478 | 9.20 | 32.00 |
| mq08sol010 | h | Equipo de oxicorte, con acetileno como combustible y oxígeno como comburente. (maquinaria) | 1.739 | 9.80 | 17.04 |
| mo019 | h | Soldador. (mano de obra) | 1.896 | 18.07 | 34.26 |
| mo112 | h | Ayudante de albañilería. (mano de obra) | 7.582 | 11.19 | 84.84 |
| mo113 | h | Peón de albañilería. (mano de obra) | 6.319 | 11.01 | 69.57 |
| % | % | Herramientas | 2 % | 275.48 | 5.51 |
|  |  | Costes directos |  |  | 280.99 |
