# Demolición de viga, vigueta o cargadero de madera

- Propiedad del archivo: CYPE INGENIEROS, S.A.
- Formato: FIEBDC-3/2002
- Ámbito geográfico: Panamá
- Divisa: USD
- Costes indirectos: 3.00 %
- Gastos generales: 13.00 %
- Beneficio industrial: 6.00 %
- IVA: 13.00 %

## D Demoliciones

### DE Estructuras

#### DEM Madera

**DEM050** m Demolición de viga, vigueta o cargadero de madera.
Desmontaje para su reutilización de cargadero de madera de 1601 a 2500 cm² de sección y 4 a 5 m de longitud media, con medios manuales y motosierra, y carga manual sobre camión o contenedor.
Criterio de valoración económica: El precio incluye el desmontaje de los elementos de fijación.
Incluye: Desmontaje del elemento, con apuntalamiento del mismo si fuera necesario. Clasificación y etiquetado. Acopio de los materiales a reutilizar. Carga manual del material a reutilizar sobre camión. Retirada y acopio de los restos de obra. Limpieza de los restos de obra. Carga manual de los restos de obra sobre camión o contenedor.
Criterio de medición de proyecto: Longitud medida según documentación gráfica de Proyecto.
Criterio de medición de obra: Se medirá la longitud realmente desmontada según especificaciones de Proyecto.

| Código | Ud | Descripción | Rendimiento | Precio | Importe |
|---|---|---|---|---|---|
| mq09sie010 | h | Motosierra a gasolina, de 50 cm de espada y 2 kW de potencia. (maquinaria) | 0.440 | 3.89 | 1.71 |
| mo058 | h | Principiante de carpintero. (mano de obra) | 0.916 | 11.08 | 10.15 |
| mo112 | h | Ayudante de albañilería. (mano de obra) | 0.916 | 10.77 | 9.87 |
| % | % | Herramientas | 2 % | 21.73 | 0.43 |
|  |  | Costes directos |  |  | 22.16 |
