# Demolición de entramado de madera

- Propiedad del archivo: CYPE INGENIEROS, S.A.
- Formato: FIEBDC-3/2002
- Ámbito geográfico: Panamá
- Divisa: USD
- Costes indirectos: 3.00 %
- Gastos generales: 13.00 %
- Beneficio industrial: 6.00 %
- IVA: 13.00 %

## D Demoliciones

### DE Estructuras

#### DEM Madera

**DEM100** m² Demolición de entramado de madera.
Demolición de entramado de madera, con medios manuales y motosierra, y carga manual sobre camión o contenedor.
Incluye: Demolición del elemento. Fragmentación de los escombros en piezas manejables. Retirada y acopio de escombros. Limpieza de los restos de obra. Carga manual de escombros sobre camión o contenedor.
Criterio de medición de proyecto: Superficie medida según documentación gráfica de Proyecto.
Criterio de medición de obra: Se medirá la superficie realmente demolida según especificaciones de Proyecto.

| Código | Ud | Descripción | Rendimiento | Precio | Importe |
|---|---|---|---|---|---|
| mq09sie010 | h | Motosierra a gasolina, de 50 cm de espada y 2 kW de potencia. (maquinaria) | 0.348 | 3.99 | 1.39 |
| mo020 | h | Albañil especializado en mampostería. (mano de obra) | 0.379 | 17.84 | 6.76 |
| mo112 | h | Ayudante de albañilería. (mano de obra) | 0.379 | 11.19 | 4.24 |
| mo113 | h | Peón de albañilería. (mano de obra) | 0.632 | 11.01 | 6.96 |
| % | % | Herramientas | 2 % | 19.35 | 0.39 |
|  |  | Costes directos |  |  | 19.74 |
