# Demolición de antepecho de concreto armado

- Propiedad del archivo: CYPE INGENIEROS, S.A.
- Formato: FIEBDC-3/2002
- Ámbito geográfico: Panamá
- Divisa: USD
- Costes indirectos: 3.00 %
- Gastos generales: 13.00 %
- Beneficio industrial: 6.00 %
- IVA: 13.00 %

## D Demoliciones

### DF Fachadas

#### DFD Defensas de exteriores

**DFD011** m Demolición de antepecho de concreto armado.
Demolición de antepecho de 1,25 m de altura y 0,2 m de espesor, de concreto armado, con martillo neumático y equipo de oxicorte, sin deteriorar los elementos constructivos contiguos, y carga manual sobre camión o contenedor.
Incluye: Demolición del elemento. Corte de las armaduras. Fragmentación de los escombros en piezas manejables. Retirada y acopio de escombros. Limpieza de los restos de obra. Carga manual de escombros sobre camión o contenedor.
Criterio de medición de proyecto: Longitud medida según documentación gráfica de Proyecto.
Criterio de medición de obra: Se medirá la longitud realmente demolida según especificaciones de Proyecto.

| Código | Ud | Descripción | Rendimiento | Precio | Importe |
|---|---|---|---|---|---|
| mq05mai030 | h | Martillo neumático. (maquinaria) | 0.464 | 5.43 | 2.52 |
| mq05pdm010a | h | Compresor portátil eléctrico 2 m³/min de caudal. (maquinaria) | 0.232 | 5.07 | 1.18 |
| mq08sol010 | h | Equipo de oxicorte, con acetileno como combustible y oxígeno como comburente. (maquinaria) | 0.139 | 9.80 | 1.36 |
| mo112 | h | Ayudante de albañilería. (mano de obra) | 0.759 | 11.19 | 8.49 |
| mo019 | h | Soldador. (mano de obra) | 0.152 | 18.07 | 2.75 |
| mo113 | h | Peón de albañilería. (mano de obra) | 0.253 | 11.01 | 2.79 |
| % | % | Herramientas | 2 % | 19.09 | 0.38 |
|  |  | Costes directos |  |  | 19.47 |
