# Desmontaje de farol mural

- Propiedad del archivo: CYPE INGENIEROS, S.A.
- Formato: FIEBDC-3/2002
- Ámbito geográfico: Panamá
- Divisa: USD
- Costes indirectos: 3.00 %
- Gastos generales: 13.00 %
- Beneficio industrial: 6.00 %
- IVA: 13.00 %

## D Demoliciones

### DF Fachadas

#### DFE Elementos anclados a fachada

**DFE010** Ud Desmontaje de farol mural.
Desmontaje de farol mural, situado en fachada, con medios manuales y recuperación del material para su posterior ubicación en otro emplazamiento, sin deteriorar los elementos constructivos a los que está sujeto, y carga manual sobre camión o contenedor.
Criterio de valoración económica: El precio incluye el desmontaje de los accesorios y de los elementos de fijación.
Incluye: Desmontaje del elemento. Clasificación y etiquetado. Acopio de los materiales a reutilizar. Carga manual del material a reutilizar sobre camión. Retirada y acopio de los restos de obra. Limpieza de los restos de obra. Carga manual de los restos de obra sobre camión o contenedor.
Criterio de medición de proyecto: Número de unidades previstas, según documentación gráfica de Proyecto.
Criterio de medición de obra: Se medirá el número de unidades realmente desmontadas según especificaciones de Proyecto.

| Código | Ud | Descripción | Rendimiento | Precio | Importe |
|---|---|---|---|---|---|
| mo003 | h | Instalador instalador electricista. (mano de obra) | 0.133 | 18.33 | 2.44 |
| mo102 | h | Principiante de instalador electricista. (mano de obra) | 0.133 | 11.42 | 1.52 |
| mo020 | h | Albañil especializado en mampostería. (mano de obra) | 0.415 | 17.84 | 7.40 |
| mo113 | h | Peón de albañilería. (mano de obra) | 0.415 | 11.01 | 4.57 |
| % | % | Herramientas | 2 % | 15.93 | 0.32 |
|  |  | Costes directos |  |  | 16.25 |
