# Desmontaje de chimenea modular metálica

- Propiedad del archivo: CYPE INGENIEROS, S.A.
- Formato: FIEBDC-3/2002
- Ámbito geográfico: Panamá
- Divisa: USD
- Costes indirectos: 3.00 %
- Gastos generales: 13.00 %
- Beneficio industrial: 6.00 %
- IVA: 13.00 %

## D Demoliciones

### DI Instalaciones

#### DIC Calefacción, climatización y agua caliente

**DIC051** m Desmontaje de chimenea modular metálica.
Desmontaje de chimenea modular metálica, de doble pared, de 150 mm de diámetro, con medios manuales y mecánicos, instalada en el exterior del edificio, hasta 27 m de altura, y carga mecánica sobre camión o contenedor.
Criterio de valoración económica: El precio incluye el desmontaje de los accesorios y de los soportes de fijación.
Incluye: Desmontaje del elemento. Retirada y acopio del material desmontado. Limpieza de los restos de obra. Carga mecánica del material desmontado y restos de obra sobre camión o contenedor.
Criterio de medición de proyecto: Longitud medida desde el arranque del conducto hasta la parte superior del deflector, según documentación gráfica de Proyecto.
Criterio de medición de obra: Se medirá, desde el arranque del conducto hasta la parte superior del módulo final, la longitud realmente ejecutada según especificaciones de Proyecto.

| Código | Ud | Descripción | Rendimiento | Precio | Importe |
|---|---|---|---|---|---|
| mq07gte010c | h | Grúa autopropulsada de brazo telescópico con una capacidad de elevación de 30 t y 27 m de altura máxima de trabajo. (maquinaria) | 0.070 | 86.94 | 6.09 |
| mo004 | h | Instalador de calefacción. (mano de obra) | 0.152 | 17.64 | 2.68 |
| mo103 | h | Principiante de instalador de calefacción. (mano de obra) | 0.152 | 10.99 | 1.67 |
| % | % | Herramientas | 2 % | 10.44 | 0.21 |
|  |  | Costes directos |  |  | 10.65 |
