# Desmontaje de montavehículos

- Propiedad del archivo: CYPE INGENIEROS, S.A.
- Formato: FIEBDC-3/2002
- Ámbito geográfico: Panamá
- Divisa: USD
- Costes indirectos: 3.00 %
- Gastos generales: 13.00 %
- Beneficio industrial: 6.00 %
- IVA: 13.00 %

## D Demoliciones

### DI Instalaciones

#### DIT Transporte

**DIT020** Ud Desmontaje de montavehículos.
Desmontaje de montavehículos eléctrico, para 4 detenidas (9 m), compuesto de puertas interiores, puertas exteriores, ganchos de fijación, lámparas de alumbrado del hueco, pasacables, grupo tractor, amortiguadores de foso, limitador de velocidad y paracaídas, cuadro y cable de maniobra, recorrido de guías y pistón, selector de detenidas, botoneras de piso, chasis de cabina y contrapeso y sistemas de seguridad; con medios manuales, y carga manual sobre camión o contenedor.
Criterio de valoración económica: El precio incluye el desmontaje de la instalación eléctrica.
Incluye: Desmontaje de la instalación eléctrica. Desmontaje del elemento. Retirada y acopio del material desmontado. Limpieza de los restos de obra. Carga manual del material desmontado y restos de obra sobre camión o contenedor.
Criterio de medición de proyecto: Número de unidades previstas, según documentación gráfica de Proyecto.
Criterio de medición de obra: Se medirá el número de unidades realmente desmontadas según especificaciones de Proyecto.

| Código | Ud | Descripción | Rendimiento | Precio | Importe |
|---|---|---|---|---|---|
| mo020 | h | Albañil especializado en mampostería. (mano de obra) | 34.171 | 17.84 | 609.61 |
| mo113 | h | Peón de albañilería. (mano de obra) | 34.171 | 11.01 | 376.22 |
| mo018 | h | Cerrajero. (mano de obra) | 34.171 | 18.07 | 617.47 |
| mo059 | h | Principiante de cerrajero. (mano de obra) | 34.171 | 11.46 | 391.60 |
| % | % | Herramientas | 2 % | 1994.90 | 39.90 |
|  |  | Costes directos |  |  | 2034.80 |
