# Demolición de pared interior interior de mampostería revestida

- Propiedad del archivo: CYPE INGENIEROS, S.A.
- Formato: FIEBDC-3/2002
- Ámbito geográfico: Panamá
- Divisa: USD
- Costes indirectos: 3.00 %
- Gastos generales: 13.00 %
- Beneficio industrial: 6.00 %
- IVA: 13.00 %

## D Demoliciones

### DP Paredes

#### DPT Paredes interiores de mampostería

**DPT020** m² Demolición de pared interior interior de mampostería revestida.
Demolición de pared interior interior de mampostería revestida, formada por bloque de concreto de 15 cm de espesor, con medios manuales, sin afectar a la estabilidad de los elementos constructivos contiguos, dejando adarajas para facilitar posteriormente la traba con la nueva mampostería, y carga manual sobre camión o contenedor.
Criterio de valoración económica: El precio incluye el desmontaje previo de las hojas de la carpintería.
Incluye: Demolición de la mampostería y sus revestimientos. Fragmentación de los escombros en piezas manejables. Retirada y acopio de escombros. Limpieza de los restos de obra. Carga manual de escombros sobre camión o contenedor.
Criterio de medición de proyecto: Superficie medida según documentación gráfica de Proyecto.
Criterio de medición de obra: Se medirá la superficie realmente demolida según especificaciones de Proyecto.

| Código | Ud | Descripción | Rendimiento | Precio | Importe |
|---|---|---|---|---|---|
| mo113 | h | Peón de albañilería. (mano de obra) | 0.625 | 10.59 | 6.62 |
| % | % | Herramientas | 2 % | 6.62 | 0.13 |
|  |  | Costes directos |  |  | 6.75 |
